# 2202_MAINZ HWK
Angebotsaufforderung (GAEB DA XML 3.3, DA83)
Projekt: 2202_MAI
Währung: EUR
Erstellt mit: CaliforniaX by G&W Software AG, CaliforniaX V24.1.06, 21.11.2025

## LEISTUNGSVERZEICHNIS METALLBAU- UND SCHLOSSERARBEITEN
LEISTUNGSVERZEICHNIS  METALLBAU- UND SCHLOSSERARBEITEN

Projekt  Neubau Handwerkskammer Rheinhessen

Bauherr  Handwerkskammer Rhein-Hessen, Dagobertstraße 2, 55116 Mainz

## TECHNISCHE VORBEMERKUNGEN (TV)

## 1. Umfang der Leistungen
1. Umfang der Leistungen

Gegenstand dieses Leistungsverzeichnisses sind Metallbau- und Schlosserarbeiten für die
Errichtung der Handwerkskammer Rhein-Hessen

Die nach diesem Leistungsverzeichnis zu erbringenden Leistungen
beschreiben im wesentlichen

-  Alle Bauteile
-  Müllraum
-  Treppenhaus 1
-  Treppenhaus 2
-  Treppe Werkhalle
-  Schachtabdeckungen
-  Arbeiten gegen Nachweis

Hinweise:

- Die abgegebenen Einheitspreise sind Festpreise bis zum Ende der Bauzeit.
  In den Einheitspreisen sind sämtliche Nebenleistungen, Versicherungen, Fahrt
  kosten, Auslösungen etc. enthalten. Für die angebotenen Leistungen über
  nimmt der Bieter die Verpflichtung der Vollständigkeit, d.h. Leistungen, die
  sich zwangsläufig ergeben hat er mit einzukalkulieren, auch wenn sie im
  Leistungsverzeichnis nicht ausdrücklich erwähnt sind.

- Grundsätzlich gilt jeder Angebotspreis jeder Position eines Kapitels
  oder Titels je nach Notwendigkeit auch für alle anderen Kapitel oder
  Titel, sofern diese Position dort nicht beschrieben wurde und es
  zudem auch keine abweichenden Leistungskriterien gibt.

- Alle für die Herstellung der Bauteile, Konstruktionen, etc. des AN
  notwendigen Leistungen wie Herstellen von Aussparungen,
  Ausschnitten, Schrägschnitten, Bohrungen, etc. in den Bauteilen des
  AN sind in die Einheitspreise einzurechnen, auch wenn die einzelnen
  Leistungen zur Herstellung der Gesamtkonstruktionen in verschiedenen
  Titeln (Kapiteln) dieser Ausschreibung beinhaltet sind.

- Das Angebot ist für den Auftraggeber kostenlos und unverbindlich, es steht
  ihm frei, das Angebot anzunehmen. Die Auftragserteilung hat in jedem Fall
  schriftlich zu erfolgen

- Allgemeine Geschäftsbedingungen des Bieters werden nicht Vertragsbestand
  teil, auch wenn sie dem Angebot beigefügt waren.

Der AN versichert hiermit, dass er einen bei seiner Berufsgenossenschaft gemeldeten Betrieb führt
und das er bis zum Tage des Vertragsabschlusses seinen Steuer- und Beitragsverpflichtungen
bei dem Finanzamt, den Sozialversicherungsträgern und bei der Berufsgenossenschaft nachgekommen ist.
Der AN ist verpflichtet auf Verlangen des AG die entsprechenden Nachweise beizubringen.

## 2. Termine
2. Termine

Die Leistungen des AN werden mit folgenden Eckdaten geplant

Aufbau
Konstruktionsplanung:  ca. Januar 2026 - Februar 2026
Vorleistungsprüfung:  ca. März 2026
Fertigung:  ca. April 2026 - Mai 2026
Montagen:  ca. Mai 2026 -  Januar 2027

Die terminliche Planung ist im Falle der Beauftragung innerhalb von 14 Kalendertagen nach dem Eingang des
schriftlichen Auftrages mit der OÜ abzustimmen

Die Grundlage hierfür stellen die in der Angebotsaufforderung benannten Einzelfristen dar, wobei die Konformität mit dem allgemeinen Bauablauf selber, sowie die Einhaltung des terminlichen Endziels gewährleistet sein muss.

Ein Anspruch auf vollständig unterbrechungsfreie und kontinuierliche Ausführung der Arbeiten besteht hierbei nicht.

## 3. Ausführungsunterlagen / Anlagenverzeichnis
3. Ausführungsunterlagen / Anlagenverzeichnis

Die Metall- und Schlosserarbeiten sind auf Grundlage der letztgültigen Ausführungspläne,
der Werk- und Lagepläne sowie gem. den Anweisungen der Bauüberwachung des AG herzustellen.
Dabei sind die aufgeführten Angaben exakt zu beachten.

Alle Ausführungsunterlagen werden dem AN grundsätzlich und ausschließlich digital  durch den Planer

Die vom Auftragnehmer verwendeten Ausführungsunterlagen müssen zur Ausführung freigegeben sein.

Auf die Holpflicht des Auftragnehmers wird explizit verwiesen.

Anlagen gemäß Planliste:

MAI_ABS_Planliste_Schlosser_LV

## 2. ZTV: ZUSÄTZLICHE TECHNISCHE VERTRAGSBEDINGUNGEN

## 2.1 Ausführung Grundsätzliches
2.1 Ausführung Grundsätzliches

Der Bieter übernimmt mit Auftragserteilung die Verpflichtung,
die bezeichneten Leistungen mängelfrei, funktionsgerecht, rechtzeitig,
den anerkannten Regeln der Baukunst und Technik, den öffentlichen
Bestimmungen und dem in der nachfolgenden Ausschreibung festgelegten
Leistungsumfang zu errichten.

## 2.2 Kalkulations- und Ausführungshinweise ZTV
2.2 Kalkulations- und Ausführungshinweise ZTV

Die Zusätzlichen Technischen Vertragsbedingungen (ZTV) stellen
den Qualitäts- und Leistungsumfang fest, der für alle Leistungspositionen gilt und grundsätzlich in die jeweiligen Einheitspreise einzurechnen ist, auch wenn dies nachstehend in den einzelnen Punkten,
bzw. in den einzelnen Positionen nicht mehr gesondert erwähnt wird
und auch keine gesonderten Positionen hierfür vorgesehen sind.

Auch wenn in Positionen im Besonderen auf einzelne Punkte der ZTV
hingewiesen wird, so behalten auch nicht erwähnte relevante Punkte deren Gültigkeit.
Ebenso kann aus einer besonderen Erwähnung in einzelnen Punkten
der ZTV wie "ist in den EP einzurechnen" kein Rückschluss gezogen
werden, dass andere Punkte der ZTV ohne diese besonderen
Erwähnung nicht in die EP einzukalkulieren sind.

Grundsätzlicher Leistungsumfang
Die ausgeschriebenen Leistungen umfassen die Herstellung, Lieferung
und den kompletten Einbau der nachfolgend beschriebenen Konstruktionen.
Alle Leistungspositionen sind anzubieten einschließlich aller zugehörenden Verankerungs-, Aussteifungs-, Kleinteile und Befestigungsmittel,
Bohrungen, Schlitze etc., auch wenn dies in den einzelnen Positionen
nicht mehr erwähnt wird.

Die in den ZTV, in der Leistungsbeschreibung und den Details ausgewiesenen
Konstruktionen zeigen den Lösungsvorschlag der Planer,
der die formalen und technischen Forderungen beinhaltet.
Die dem LV beiliegenden Anlagen (Pläne) sind keine Ausführungsunterlagen.

Die Grundkonzeption mit ihren ablesbaren technischen und formalen
Forderungen ist für den AN verbindlich und definiert das qualitative Mindestmaß.
Es sind höhere Anforderungen zu berücksichtigen, soweit dies aus
ausführungstechnischen oder anderen Gründen notwendig ist.

Die ZTV entbinden den AN nicht von der Beachtung und Einhaltung
allgemeingültiger und ohnehin zu erfüllender Bestimmungen und Vorschriften
sowie anerkannten Regeln der Technik.

Die Angebotspreise gelten grundsätzlich für die Ausführung in allen
Räumen und Geschossen und auf allen Flächen mit jeglichen
Einzelflächengrößen gemäß den beigefügten Plänen

Werden Leistungen aus Positionen mit explizitem Hinweis "nur auf
Anordnung der Bauleitung bzw. OÜ oder AG" vom AN eigenmächtig
und im Vorab ausgeführt, besteht kein Anspruch auf Vergütung!

## 2.3 Technische Spezifikationen, Normen
2.3 Technische Spezifikationen, Normen

2.3.1 Grundlagen:
Baugesetzbuch in der Fassung der Bekanntmachung vom 03.November 2017 (BGBl. IS 3634),
geändert entsprechend Artikel 9 vom 10.September 2021 (BGBl. IS 4147)

Landesbauordnung Rheinland-Pfalz (LBauO) in der Fassung der
Bekanntmachung vom 24.November 1998 (GVBl. 1998 S. 365) geändert durch das Gesetz vom 26.11.2024 (GVBl. S. 365)

Baustellenverordnung v. 10.06.1998 (BGbl.I S.1283), zuletzt geändert durch
Artikel 15 der Verordnung v. 23.12.2004 (BGBl. I S. 3758)

VOB / B und VOB / C  in der neuesten Fassung

2.3.2  Entwurfs- und Ausführungsgrundlagen
Hierzu gehören die  "Allgemein anerkannten Regeln der Technik / Baukunst" einschließlich der jeweils
maßgebenden Bestandteile der VOB,
Allgemeine Technische Vertragsbedingungen für Bauleistungen (ATV).
Insbesondere sind alle Normen (auch Entwürfe) und alle einschlägigen Richtlinien nach dem neuesten Stand der Technik, sowie alle im Einzelnen nicht aufgeführten  "Anerkannten Regeln der Technik", welche für die Leistung
maßgeblich werden können, zu beachten und liegen der nachstehenden Ausschreibung zu Grunde.

Bei der Ausführung der Leistungen sind alle in Deutschland einschlägigen Vorschriften, Gütebestimmungen und
Verarbeitungsrichtlinien und DIN-Blätter zu beachten und einzuhalten.

Für die beschriebenen Metallbau- und Schlosserarbeiten gelten neben der ATV DIN 18299 - Allgemeine Regelungen für Bauarbeiten jeder Art sämtliche normative Verweisungen, u.a. folgende DIN-Normen:

-  ATV DIN 18 360  Metallbauarbeiten
-  ATV DIN 18 335  Stahlbauarbeiten
-  ATV DIN 18 338  Dachdeckungsarbeiten
-  ATV DIN 18 357 - Beschlagarbeiten
-  ATV DIN 18 363 - Maler- und Lackierarbeiten
-  ATV DIN 18 364 - Korrosionsschutzarbeiten

-  DIN 18202 Maßtoleranzen im Hochbau
-  DIN 4109 Schallschutz im Hochbau
-  DIN EN 13501 Brandverhalten von Baustoffen und Bauteilen

Zu beachten sind zudem sind sämtliche relevante VDE-Bestimmungen,
VDI-Richtlinien, Unfallverhütungsvorschriften, Auflagen der staatlichen Gewerbeaufsicht,
der Berufsgenossenschaft, der örtlichen Bauaufsicht, Branddirektion und diesen gleichgestellten
Behörden einzuhalten.

Die Normen, Vorschriften, Richtlinien usw. gelten in ihrer jeweils neuesten Fassung.
Änderungen der Vorschriften nach Angebotsabgabe bzw. während der Vertragsdauer sind in Abstimmung mit dem Auftraggeber sofort nach Inkrafttreten anzuwenden.

Soweit in der Leistungsbeschreibung auf Technische Spezifikationen, z.B. nationale Normen, mit denen europäische Normen umgesetzt  werden, europäische technische Zulassungen, gemeinsame technische Spezifikationen,
internationale Normen, Bezug genommen wird, werden auch ohne den ausdrücklichen Zusatz  "oder gleichwertig"
immer gleichwertige Technische Spezifikationen in Bezug genommen.

Insbesondere sind alle Normen (auch Entwürfe) und alle einschlägigen Richtlinien nach dem neuesten Stand der Technik, sowie alle im Einzelnen nicht aufgeführten "Anerkannten Regeln der Technik",
welche für die Leistung maßgeblich werden können, zu beachten und liegen der nachstehenden Ausschreibung zu Grunde. Die Einhaltung und Erfüllung der Unfallverhütungsvorschriften, insbesondere für Schulen, lt. Auflagen der
Bayrischen Bauordnung obliegt dem Auftragnehmer.

## 2.4 Transporte, Anlieferungen, Lagerflächen
2.4 Transporte, Anlieferungen, Lagerflächen

Transporte:
Vor Angebotsabgabe sind vom AN sämtliche Transportwege zur
Baustelle verantwortlich zu prüfen. Alle eventuellen Erschwernisse
des Transportes sind mit den EP abgegolten.

Für die Transporte der Arbeitsgeräte, Materialien etc. steht kein
bauseitiges Transportmittel zur Verfügung. Der Transport kann nur
mit Hebezeugen des AN oder händisch durch das Gebäude über
das Treppenhaus -ohne Beschädigung der Sichtbetonbauteile in dem
Treppenhaus - erfolgen.

Sämtliche Kosten für Transporte sind in die Einheitspreise
einzurechnen; eine gesonderte Vergütung erfolgt nicht.
Alle eventuellen Erschwernisse des Transportes sind mit den EP
ebenfalls abgegolten.

## 2.5 Schutzmaßnahmen
2.5  Schutzmaßnahmen

Eine Verschmutzung angrenzender Bauteile wie Sichtbeton,
Bodenbeläge oder anderer oberflächenfertiger Bauteile ist grundsätzlich zu vermeiden.
Vorschriftsgemäße Schutzmaßnahmen sind als Nebenleistung in die entsprechenden Leistungspositionen
einzukalkulieren.
Besonders bei Transporten durch Treppenhäuser und Flure sind Verschmutzungen und Beschädigungen
der Sichtbetonoberflächen zwingend zu vermeiden.

Aufstellpunkte Hilfsgerüste, Leitern, u.ä. des AN auf Fertigböden sind mit geeigneten Schutzfüßen oder Unterlagen
zu versehen, um Beschädigungen und Verkratzungen zu vermeiden.
Diese vor genannten Leistungen sind komplett in die Einheitspreise einzukalkulieren.
Es erfolgt keine gesonderte Vergütung!

Für Schäden haftet der AN, sämtliche  entstehende Kosten für deren Beseitigung werden dem AN in Abzug gebracht.

Diese Leistung ist in die Einheitspreise einzukalkulieren.

## 2.6 Vorleistungsprüfung
2.6  Vorleistungsprüfung

Vom AN Rohbau ist an markanter Stelle je Geschoss ein Höhenfestpunkt
eingemessen (Meterriss ab OK Fertigfußboden).

Bis spätestens 14 Tage vor Beginn der Arbeiten ist durch den AN der vorhandene Untergrund auf seine Eignung
hin zu überprüfen und diesbezügliche Mängel sind sofort der Bauleitung des AG zu melden.

Wird eine fehlende oder eine mangelhafte Leistung des Vorunternehmers nicht spätestens 14 Tage vor Arbeitsbeginn des AN angezeigt, so gehen der Terminverzug und ggfs. daraus entstehende Mehrkosten zu Lasten des AN

Grundsätzlich gilt, dass das Ausgleichen von Unebenheiten, die im Rahmen der zulässigen Maßtoleranzen nach DIN 18202, Tabelle 1,2,3, jeweils Zeile 1 liegen, in die EP einzurechnen ist.

## 2.7 Unfallverhütungsvorschriften
2.7  Unfallverhütungsvorschriften

Dem AN obliegt die Herstellung sämtlicher Absperrungen,
Beleuchtungen am Arbeitsplatz, Abdeckungen sowie deren ständiger Unterhalt bis zum Ende des Gefahrenpotentials.

Die genaueste Beachtung der Unfallverhütungsvorschriften ist
Grundbedingung der nachfolgenden Arbeiten, insbesondere bei Arbeiten in Randbereichen

Durch den SiGeKo bei Baustellenbegehungen festgestellte und im
Protokoll  dokumentierte Mängel sind umgehend abzustellen und schriftlich abzumelden.

## 2.8 Baubestandsdokumentation
2.8  Baubestandsdokumentation

Für den späteren Betrieb und Nutzung sowie für spätere bauliche Maßnahmen ist durch den AN eine
Baubestandsdokumentation zu erstellen, die folgende Unterlagen, soweit zutreffend, enthalten muss.
Unabhängig davon, ob nachstehend aufgeführte Unterlagen bereits in ZTV, Pkt. 2.3 enthalten sind,
sind diese auch mit der Bestandsdokumentation abzugeben:

- Nachweis zur Einhaltung der im LV vorgegebene Qualität
- Nachweise der Baustoff- und Bauteilprüfungen,
- Allgemeine bauaufsichtliche Zulassungen und Prüfzeugnisse mit Übereinstimmungsnachweis,
- Produktdatenblätter, Technische Merkblätter der verwendeten Produkte, einschl. Sicherheitsdatenblätter
- Hersteller- und Fabrikatsverzeichnis,
- Liste der verwendeten Farben / Beschichtungen,
- Montage- und Werkstattzeichnungen,
- Fachunternehmererklärung,
- EG-Konformitätserklärung, Leistungserklärung,
  CE-Kennzeichnung nach DIN 1090

Die Baubestandsdokumentation ist bis spätestens 2 Wochen vor Abnahme,
in der nachstehend beschriebenen Form, vollständig zu übergeben.

Form der Baubestandsdokumentation
Die Unterlagen müssen in einer vom AG vorgegebenen 3-stufigen Gliederungsstruktur
geordnet sein und mit entsprechend gegliedertem Inhaltsverzeichnis versehen werden.

Die Baubestandsdokumentation ist sowohl in Papierform (2-fach) in Aktenordnern,
als auch in einem üblichen digitalen EDV-Format (pdf-Dateien) auf einem Datenträger (3-fach) zu übergeben.
Die Baudokumentation ist spätestens 14 Tage vor Abnahme vollständig zu übergeben

## 2.9 Aufmaßarbeiten
2.9  Aufmaßarbeiten

Sind Bauteile in maßlicher Abhängigkeit vom Rohbau und Fassade
herzustellen, so sind die Maße rechtzeitig am Bau zu nehmen.
Eventuell auftretende Maßabweichungen des Rohbaus, die außerhalb der
zulässigen Toleranzen liegen, sind der Bauleitung rechtzeitig mitzuteilen.

## 2.10 Bezugshöhe - Festlegung "Gebäude-Null"
2.10 Bezugshöhe - Festlegung "Gebäude-Null"

Die angegebenen Höhenmaße beziehen sich auf das festgelegte
Gebäude-Null der Planung  +/- 0,00 m = 141,40 m.ü. NN.

2.10.1. Höhenkoten
Das Übertragen der vom Vermesser angebrachten Höhenkoten mit geeigneten
Meßgeräten zu den Arbeitsbereichen des AN ist einzurechnen.

2.10.2 Meterrisse
Der Meterriss ist abweichend von § 3 VOB/B nur zwei mal pro Geschoss als Höhenkoten
(z.B im Treppenhausbereich bzw Aufzugsschacht) angebracht und muss eigenverantwortlich vom AN
die für ihn relevanten Stellen übertragen.
werden. Der hierfür anfallende Aufwand erfolgt ohne gesonderte Vergütung und ist in die jeweiligen EP`s
einzurechnen.

## 3. TECHNISCHE VORBEMERKUNGEN - METALLBAU- UND SCHLOSSERARBEITEN

## 3.1 Leistungsumfang
3.1  Leistungsumfang

Alle Leistungen sind anzubieten einschl. Materiallieferung, Herstellung, Transport und Montage
aller zur betreffenden Position gehörenden Elemente, Einbauteile, Verankerungsmittel,
Aussteifungs- und Befestigungsmaterial, Bohrungen, Schlitze, Kopfplatten etc. einschl.
aller Schweißarbeiten und Kleineisenteile.

## 3.2 Ausführungsablauf
3.2 Ausführungsablauf

Dem AN werden Konstruktionspläne sowie die geprüfte Statische Berechnung zur Verfügung gestellt.
Die Pläne enthalten die Hauptmaße in der planmäßigen Sollgeometrie, alle Querschnittsabmessungen
nebst Angaben zur zugehörigen Materialgüte, typische Leitdetails für die Knotenausbildung sowie Angaben der
wesentlichen Schweißnähte und Verbindungsmittel, wie sie sich aus der statischen Berechnung ergeben.

Der AN hat auf Basis der obengenannten Unterlagen die vollständigen Werkplanung gemäß DIN EN 1090
zu erstellen und dem Architekten, Tragwerksplaner sowie dem Prüfingenieur zur Prüfung und Freigabe vorzulegen.
Die Sollgeometrie gilt für den Lastzustand ständige Lasten (Eigengewicht). Die Werkstattform für die Stege
ist entsprechend überhöht herzustellen. Hieraus hat der AN unter Berücksichtigung aller schweiß- und
montagetechnischen Einflüsse die detaillierten Werkstattmaße zu ermitteln und in seine Werkstattpläne darzustellen.

Geländer und sonstige Umwehrungen müssen die aus Sicherheitsgründen geforderte Höhe haben.
Das gleiche gilt für den lichten Abstand senkrechter Geländerstäbe sowie für den Abstand zum Fußboden.
Dabei sind die Bauordnungen der Länder zu beachten; bei Unklarheiten ist der Architekt zu befragen.

Die Ausbildung von Knotenpunkten, Stößen und Anschlüssen ist -soweit noch nicht vorgegeben- vom AN
in Abstimmung mit dem Tragwerkplaner und dem Architekten festzulegen. Für Montagestöße, Bauzustände,
Anschlüsse und Schweißnähte hat der AN den statischen Nachweis zu führen. und vorzulegen,
Die Erschwernis beim Einbau der Treppengeländer aufgrund des z.T. hohen Gewichts und dadurch
evtl. erforderliche Hebezeuge sind zu beachten und einzukalkulieren, ebenso die räumliche Beschränkungen
in den Treppenhäusern.

Gefahrenbereiche bei Montagearbeiten sind abzusperren und zu kennzeichnen.
Entstehen dadurch Behinderungen für andere Unternehmer oder Dritte, sind Zeitraum der Absperrung
sowie alternative Maßnahmen mit der örtlichen Bauüberwachung abzustimmen.
Späne von Bohrungen, Fräsungen o.ä. sowie Reste von Schleifstaub sind sofort von den bearbeiteten Bauteilen
zu entfernen.

Sofern in den einzelnen Positionen nicht anders beschrieben, sind sämtliche Stahlbauteile gemäß den
statischen Vorgaben in S 235 JR auszuführen.

Aufgrund des sehr engen Zeitablaufs und der großen Abhängigkeit zu Anschlussgewerken sind
Einbauteile, wie Fuß- und Kopfplatten für Geländer, Treppen, usw., und Gerüstanker vorab einzubauen.
Dies ist in die Positionen einzurechnen.

Nach Fertigstellung der Fassaden bzw. in Abstimmung mit der Objektüberwachung werden die Montagen der Treppen und Treppengeländer und sonstige Schlosserarbeiten eingetaktet.

Ein kontinuierlicher Ablauf der Arbeiten kann nicht gewährleistet werden, zeitliche Unterbrechungen
von unterschiedlicher Dauer sind in die Angebotspreise einzukalkulieren.

## 3.3 Anforderungen an ausführenden Schlosserbetrieb
3.3 Anforderungen an ausführenden Schlosserbetrieb

Der Auftragnehmer hat für das Herstellen von Tragwerken im bauaufsichtlichen Bereich
sowie der Treppen und Geländer die Bedingungen nach DIN EN 1090 (Teil 1-3) zu erfüllen.
Für die Ausführung der Stahl-Bauteile ist ein gültiges Zertifikat nach DIN EN 1090-1
für die Ausführungsklasse EXC2, sowie über die werkseigene Produktionskontrolle, sowie das dazugehörige,
ergänzende und für die Ausführung notwendige Schweißzertifikat (Schweißverfahren) vorzulegen.
Diese Zertifikate sind auf Anforderung, z.B. durch die Vergabestelle, innerhalb von 6 Tagen vorzulegen.

Für Ausführung der Schweißarbeiten an den Stahlbauteilen wird vom AN
verlangt, den Eignungsnachweis gem. Ausführungsklasse EXC2 nach DIN EN 1090 vorzulegen.

Die Schweißarbeiten dürfen nur von Schweißern ausgeführt werden, die über eine gültige Prüfungsbescheinigung
entsprechend EN 287-1 für die zum Einsatz kommenden Werkstoffgruppen verfügen.
Der Einsatzbereich des Schweißers in der Fertigung muss dem Geltungsbereich der vorliegenden
Schweißerprüfung entsprechen.
Zusätzlich ist der Schweißbetrieb verpflichtet, sich über Arbeitsproben zu
vergewissern, dass der Schweißer die an das Bauteil gestellten Qualitätsanforderungen erfüllen kann.
Der Nachweis der Schweißerprüfung für die entsprechenden Arbeiten kann vom AG personenbezogen
verlangt werden. Ebenso kann der Nachweis über ausgebildete Schweißaufsichtspersonen
gem. DIN EN ISO 14731 - "Schweißaufsicht, Aufgaben und Verantwortung" gefordert werden.

Unmittelbar nach Angebotsabgabe sind auf Verlangen des AG die vorgenannten Nachweise vorzulegen.
Es ist dem Bieter freigestellt, diese bereits mit dem Angebot abzugeben.
Die Nachweise sind nach Ablauf durch den AN zu erneuern.

## 3.4 Verbindungen der Stahlteile
3.4 Verbindungen der Stahlteile

Bei Schweißarbeiten in der Nähe von Bauteilen der Baustoffklasse B2 bzw. B3 nach DIN 4102 Teil 1,
sind geeignete Brandschutzmaßnahmen zu treffen. Dies gilt analog für oberflächenfertige Bauteile
anderer Baustoffklassen, insbesondere für glänzende, lackierte und gläserne Oberflächen.

Schweißverbindungen
Ausklinkungen von einzubindenden Profilen müssen der Profilierung der quer dazu verlaufenden Profilen folgen.
Übergroße und nur rechteckige Ausklinkungen werden nicht zugelassen.

Alle für die Herstellung der Konstruktionen des AN notwendigen Ausschnitte, Schrägschnitte, Ausklinkungen,
Rundloch- und Langlochbohrungen etc. in den Stahlbauteilen des AN sind in die Einheitspreise einzurechnen,
auch wenn dies in einzelnen Positionen nicht gesondert erwähnt wird
Ebenso sind alle Kleineisenteile, Kopfplatten, Anschlussbleche und Befestigungsmittel einzukalkulieren.

## 3.5 Schweißverbindungen
3.5 Schweißverbindungen

Schweißnahtausbildung
Alle sichtbar bleibenden Schweißnähte als K- und V-Nähte sind glatt zu  verschleifen.
Die Schweißnähte sind nach statischer Erfordernis und, wenn nicht anders angegeben,
grundsätzlich durchlaufend auszuführen.
Flächenbündige Stahlteile sind durch Einkerbungen für eine saubere vertiefte Schweißnaht (Stumpfnaht)
vorzubereiten.
Bei Stößen darf die Schweißstelle nach dem Beschichten nicht mehr erkennbar sein.
Nicht sichtbar bleibende Schweißnähte müssen, soweit diese ordnungsgemäß ausgeführt sind,
nicht nachbearbeitet werden.

Schweißnahtdicken
Die Schweißnahtdicken für die tragenden Stahlteile werden mit den statischen Berechnungen des AN festgelegt.
Für die Kalkulation sind für
- beidseitige Kehlnähte eine Dicke von 70%
- Stumpfnähte und einseitige Kehlnähte eine Dicke von 100%
der Wandstärke des dünneren Bauteils kalkulatorisch anzusetzen.

Unregelmäßigkeiten bei Schweißverbindungen sind gem. DIN ISO 5817 zu bewerten.
Schweißverbindungen an den Haupttraggliedern müssen den Anforderungen der Bewertungsgruppe B (hoch)
genügen.
Schweißnähte an untergeordneten Bauteilen müssen mindestens die Anforderungen
der Bewertungsgruppe C ( mittel) erfüllen.

Während der Werkstattfertigung sind alle tragenden Nähte stichprobenartig zerstörungsfrei auf Freiheit von Rissen, Wurzel- und Bindefehlern zu prüfen.
Für den Nachweis der Nahtgüte gemäß DIN EN 1993 wird ein genereller Prüfumfang von mindestens 10% der Nähte festgelegt. bei Stumpfnähten im Zugbereich beträgt der Prüfumfang 100% ( Prüfung mittels Durchstrahlen oder
Ultraschall). Die endgültige Festlegung des Prüfumfangs erfolgt gemäß einem Prüfplan, der vom AN
unter Berücksichtigung der statischen Auslastung und der von ihm gewählten Zusammenbaufolge zu erstellen ist.
Der Prüfplan ist vom AG genehmigen zu lassen. Die Prüfverfahren sind in den Werkstattplänen zu vermerken.

Für Baustellennähte gelten dieselben Anforderungen wie für Werkstattnähte.
Der Prüfumfang von tragenden Montagenähten mit einer Ausnutzung von mehr als 50% beträgt jedoch 100 %.

Um bei Schweißarbeiten auf der Baustelle einen ähnlichen Qualitätsstandard wie im Werk zu erzielen,
ist vom AN ein Witterungsschutz für Schweißer und Werkstück vorzusehen und in die EP's einzukalkulieren.

Hohlräume oder Hohlprofile, die nicht mehr zugänglich sind, müssen luftdicht verschweißt werden.
Bei entsprechend im Außenbereich eingesetzten Bauteile sind wieder luftdicht verschließbare Schraubstopfen
als Kontrollöffnungen an den Tiefpunkten vorzusehen.

Bei Schweißarbeiten oder sonstigen funkenerzeugenden Arbeiten, z.B. auch Trennarbeiten mit Trennscheiben,
in der Nähe von Bauteilen der Baustoffklasse B2 bzw. B3 nach DIN 4102 sind geeignete Brandschutzmaßnahmen
vom AN zu treffen (sh. auch WBVB 10.19.2 Pkt (8)). Das gilt analog für oberflächenfertige
Bauteile anderer Baustoffklassen, insbesondere für glänzende, lackierte und gläserne Oberflächen.

Das Lagern von Druckgasflaschen in Kellerräumen, Treppenhäusern, Durchgängen und Durchfahrten ist untersagt. Bei Arbeiten mit brennbaren Gasen muss ein tragbarer Feuerlöscher nach DIN EN 3 vorhanden sein.

## 3.6 Schraubverbindungen
3.6 Schraubverbindungen

Alle Verschraubungen sind mit nichtrostenden Schrauben, Muttern und Beilagscheiben auszuführen.

Die Verschraubungen sind grundsätzlich mit Maschinenschrauben (Sechskantschrauben)
auszuführen, sofern in den einzelnen Positionen nicht anderes erwähnt wird.
Die Schraubenlängen sind entsprechend den zu verbindenden Bauteilen zu wählen (keine Überstände).

In den Konstruktionen sind zur Aufnahme von Längenänderungen durch Gebäudebewegungen, Temperatureinflüsse, o.ä. Langlochverschraubungen vorzusehen. Die Platzierung und Anzahl ist mit dem Tragwerksplaner, dem
Architekten und der Bauüberwachung des AG abzustimmen.

## 3.7 Befestigungsmittel
3.7 Befestigungsmittel

Sämtliche zur Verwendung kommende Befestigungsmittel, Dübel u.ä. müssen aus korrosionsbeständigen
Material bestehen. Es dürfen nur bauaufsichtlich zugelassenen Verbindungs- und Befestigungsmittel
in Abstimmung mit dem Tragwerkplaner eingebaut werden.

Die Befestigungsmittel für die Verankerung der Stahlbauteile am Rohbau müssen aus korrosionsbeständigem Metall bestehen, den auftretenden Belastungen entsprechend bemessen sein (sofern bei den einzelnen Positionen
nicht andere Anforderungen gestellt werden) und nach den bauaufsichtlichen Zulassungsbestimmungen
eingebaut werden.

Kunststoffdübel sind nicht zugelassen.

## 3.8 Anschlüsse
3.8 Anschlüsse

Die Ausbildung von Anschlüssen, etc. ist soweit noch nicht vorgegeben,
vom AN in Abstimmung mit den Architekten festzulegen.

Bemessungsangaben
Angaben zu Abmessungen von Stahlbauteilen, Befestigungsmittel, etc. für
Unterkonstruktionen stellen lediglich Vorschläge des AG dar und erheben
keinen Anspruch auf statische notwendige Abmessungen. Eventuell
erforderliche Änderungen der Abmessungen auf Grund statischer
Erfordernisse bewirken daher keine Änderung der Angebotspreise.

Oberflächenbehandlung, -beschaffenheit
Grundsätzlich sind alle Bauteile oberflächenfertig anzuliefern und einzubauen.

Bei Beschädigungen der Beschichtungen innerhalb der Flächen durch
Transport oder Einbau ist die gesamte Fläche jeweils von Ecke zu Ecke
oder Kante zu Kante so nachzubeschichten, dass die Ausbesserung nicht sichtbar ist.

Alle Oberflächen müssen porenfrei, rissefrei, Blasen- und schuppenfrei
sein, dürfen keine Abplatzungen oder Kratzer aufweisen und müssen frei
sein von Verschmutzungen, Ölen, Schmierstoffen, etc..

Das Erscheinungsbild der fertigen Oberflächenbehandlung muss gleichmäßig
und geschlossen, sowie ohne Streifen, Absätze oder Schlieren und frei
von Beschädigungen sein.

Alle fertig behandelten, sichtbar bleibenden Oberflächen, welche einer
Beschädigungsgefahr während der Bauzeit ausgesetzt sind, sind durch
aufgeklebte Schutzfolien oder gleichwertige Maßnahmen zu schützen.

Die Unterhaltung der Schutzmaßnahmen ist Sache des AN. Diese bleiben im
Eigentum des AN und sind in Abstimmung mit der örtlichen Bauleitung vor
der Erstreinigung bzw. vor der Abnahme zu entfernen und zu beseitigen.

## 3.9 Korrosionsschutz
3.9  Korrosionsschutz

Die Stahlteile erhalten, sofern nicht in Edelstahl ausgeführt, einen Korrosionsschutz durch Feuerverzinkung
für Außenbauteile bzw. eine Rostschutzgrundierung für Innenbauteile mit einer nachfolgender bauseitigen
Oberflächenbeschichtung.

Für die Stahlteile der Tragkonstruktionen wird durchweg der Normreinheitsgrad SA 2 1/2 und der Klasse A verlangt.

3.9.1 Feuerverzinkung Außenbauteile
Korrosionsschutz durch Feuerverzinkung hat nach DIN EN ISO 1461 zu erfolgen, zusätzliche Beschichtungen
sind gemäß DIN EN ISO 12944-5 auszuführen.

Durch Transport und Einbau beschädigte Verzinkung bzw. Fehlstellen sind gemäß DIN EN ISO 1461 Abschnitt 6.3
mit Zinkstaub- Beschichtungsstoffen, min. Schichtdicke 30my, auszuführen.

Bohrungen, Ausklinkungen etc. sind vor dem Verzinken herzustellen.
Sofern welche nach dem Verzinken der Stahlteile ausgeführt werden, müssen diese mit einem Zinkchromatanstrich und 2-maligem Deckanstrich gegen Korrosion geschützt werden.

Bei Verschweißungen an der Baustelle sind die Schweißnähte unmittelbar nach Fertigstellung der Schweißarbeiten
mit der Drahtbürste sorgfältig zu reinigen, zu passivieren und mit einem 2-fachen Deckanstrich zu versehen.

Einkerbungen im sichtbaren Stahl aus der Herstellung von Ausschnitten oder sonstiger Bearbeitungsvorgänge
sind vor dem Verzinken zu verschweißen und oberflächenbündig zu verschleifen.

Durch die Verzinkung entstehende Verformungen sind in der Werkstatt des AN auszurichten.

Verzinkte Bauteile sind so zu lagern, dass sie vor stehender Nässe weitgehend geschützt sind.
Ein Abdecken mit Folie ist zu vermeiden.

3.9.2 Rostschutzgrundierung Innenbauteile
Die Stahlprofile erhalten einen Korrosionsschutz entsprechend DIN EN ISO 12944, Teil 4, 5, 7
als Rostschutz-Grundierung.

3.9.3 Oberflächenbehandlung
Die Oberflächen der Stahlteile dürfen keine Blasen, Poren, Risse o.ä. aufweisen sondern müssen glatt und eben für die nachfolgende Beschichtung. Eventuell erforderliche Spachtelarbeiten aufgrund ungenügend glatter Oberflächen sind vom AN zu vertreten und werden nicht vergütet.
Werkseitig bzw. in der Werkstatt des AN ist der Korrosionsschutz sowie die erforderlichen
Grund- / Zwischenbeschichtungen auf allen Flächen der Stahlteile aufzubringen.

Nach dem Einbau der Stahlteile erfolgt die bauseitige Schlussbeschichtung aller Bauteile.
Anzahl der Beschichtungen und Dicke der Beschichtung nach DIN EN ISO 12944 bzw. nach Herstellervorschrift.

* Beschichtung Außenbauteile:
Beschichtungssystem für Korrosivitätskategorie C3 DIN EN ISO 12944-2 erwartetet Schutzdauer Hoch (H)
über 15 Jahre,
Gesamtsollschichtdicke 160 mym,
bestehend aus Grund- / Zwischenbeschichtung, Bindemittel Acrylharz,
einkomponentig, wasserverdünnbar, Sollschichtdicke 80 mym,
Deckbeschichtung, Bindemittel Acrylharz, einkomponentig, wasserverdünnbar,
Sollschichtdicke 80 mym,
als Erstbeschichtung, allseitig auf Stahlprofilen und Flachstahlplatten aus verzinktem Stahl, geschweißt
und geschraubt.

* Beschichtung Innenbauteile:
Beschichtungssystem für Korrosivitätskategorie C2 DIN EN ISO 12944-2 erwartetet Schutzdauer Hoch (H)
über 15 Jahre,
Gesamtsollschichtdicke 160 mym,
bestehend aus Grund- / Zwischenbeschichtung, Bindemittel Acrylharz, einkomponentig,
wasserverdünnbar, Sollschichtdicke 80 mym,
Deckbeschichtung, Bindemittel Acrylharz, einkomponentig, wasserverdünnbar, Sollschichtdicke 80 mym,
als Erstbeschichtung, allseitig auf Stahlprofilen und Flachstahlplatten aus rostschutzgrundiertem Stahl,
geschweißt und geschraubt.

## 3.10 Kanten / Rohrenden
3.10 Kanten / Rohrenden

Alle freiliegenden Kanten sind in Abstimmung mit dem Architekten mit
einem Radius >= 2 mm abzurunden und zu verschleifen.
Alle sonstigen Kanten sind in Abstimmung mit dem Architekten abzurunden
bzw. abzufasen und zu verschleifen.

Alle freien Enden von Rohrprofilen sind mit flächenbündig eingeschweißten Blechen
und in gleicher Oberflächenqualität zu verschließen.

## 3.11 Toleranzen / Maßabweichungen
3.11 Toleranzen / Maßabweichungen

Fertigungstoleranzen
Sofern in den Ausführungszeichnungen keine erhöhten Anforderungen angegeben
werden, gelten gemäß EN ISO 13920 folgende Grenzabmaße als vereinbart:
- Längenmaße für Längen 2mm bis 2000 mm: Toleranzklasse B
- Längenmaße für Längen über 2000 mm: Toleranzklasse A
- Winkelmaße: Toleranzklasse A
- Gradheits-, Ebenheits- und Parallelitätstoleranzen: Toleranzklasse F

Diese Toleranzen gelten für einzelne Bauteile als auch für geschraubt oder
geschweißt verbundene Bauteil. Sollten die zulässigen Toleranzen nicht eingehalten werden,
so müssen daraus entstehende Mehraufwendungen vom AN getragen werden.

Montagetoleranzen:
Es gelten allgemein DIN EN 1090.
Bei planmäßigen Kontaktstößen sind die Anschlussflächen mechanisch zu
bearbeiten.
Wird bei Schraubverbindungen die Neigung der Auflagerfläche um mehr als 2%
überschritten, sind zum Ausgleich geeignete Keilscheiben oder Kugelscheiben
mit Kugelpfanne nach DIN 6319 einzubauen.
Für die Lage von Ankerschrauben und andere Auflager gelten die
Toleranzanforderungen DIN EN 1090-2 Abs. 11.2.3.2

## 3.12 Weitere Leistungen
3.12 Weitere Leistungen

Folgende weitere Leistungen sind in die E.P. einzurechnen:
- Vertragen aller Teile zu den Einbaustellen, einschl. erforderlicher Hebezeuge.
- Fachgerechtes Abdecken angrenzender Bauteile vor Verschmutzung
  und Beschädigung. Der AN haftet für sämtliche Schäden, die durch Nichtbeachtung entstehen.
- Einsetzen der Einbauteile höhen- und fluchtgerecht und Lage im Grundriss einschl. Befestigung
  mit einer ausreichenden Zahl von Ankern, Dübeln und dgl.

## 3.031 Metallbau- und Schlosser
Datum: 21.11.2025

### 01 METALLBAU- UND SCHLOSSERARBEITEN

*Hinweis: Prämisse:*
Ausführungs- und Kalkulationshinweise

Die Konstruktionen sind als individuelle Sonderanfertigungen nach Maß und Aufmaß zu planen, herzustellen und dementsprechend  zu kalkulieren.

Alle Konstruktionen entsprechen keinem Typ, keiner Serie und keinem Erzeugnis eines bestimmten Herstellers.

Maßänderungen bis +/-10 cm der in den einzelnen Positionen beschriebenen Feldgrößen bewirken keine Änderung des jeweiligen Angebotspreises.

Bohrungen und Aussparungen in Vitrinen, Bekleidungsplatten u.ä. dürfen nur in Abstimmung mit dem ELT-Planer bzw. -AN und Architekten erfolgen!

Die Herstellung der in den Positionen angegebenen Aussparungen / Bohrungen sowie sämtliche Abstimmungsaufwendungen sind in die EP einzukalkulieren.

Dies gilt auch für Aussparungen und Bohrungen, die sich durch die Werkstatt- und Montageplanung des AN aufgrund seiner gewählten Konstruktion ergeben.

Eigenmächtig und falsch hergestellte Aussparungen und daraus resultierende Neuanfertigungen gehen zu Lasten des AN.

Alle in den Leistungspositionen angegebenen Maße sind ca. Angaben.

Die Konstruktionen sind grundsätzlich nach örtlichem Aufmaß zu herzustellen und einzubauen.

Stahlbleche der Treppengeländer sind unter Beachtung der BG Bau für das
Tragen schwerer, sperriger Lasten aufzuteilen und vor Ort zu verschweißen.
Die Lasten sind als ca. Angaben in den entsprechenden Positionen angegeben.
Der Verlauf und die Anzahl der Schweißnähte (entsprechend stat. Erfordernis)
sind in der W + M Planung zu kennzeichnen und durch Architekten und
Tragwerksplaner genehmigen zu lassen. Schweißnähte sind zu verschleifen und zu verspachteln

Dies ist ebenfalls in die Einheitspreise mit einzukalkulieren.

Eine Fertigung ist zwingend nach durch den Architekten bestätigten Werk- und Montageplänen vorzunehmen.

Verschnitte sind in die EP mit einzukalkulieren und werden nicht gesondert vergütet.

Die Termine und die Reihenfolge der Montage hat in vorheriger Abstimmung mit der Objektüberwachung des AG und Koordination mit anderen Ausbaugewerken wie  Baumeister / Dach / ELT und HLS zu erfolgen. Die Koordinierung vor Ort ist Sache des AN.

Abbildungen, Planauszüge u. dgl. in den Leistungspositionen dienen der
Unterstützung zur Erläuterung der entsprechenden Position und als Hinweis auf
entsprechende Planstellen. Sie befreien den Bieter nicht, die für diese Leistung
im Originalmaßstab zutreffenden Plane oder Details zu sichten und für die
Kalkulation heranzuziehen

#### 01.01 Alle Bauteile

**01.01.01 Baustelle einrichten + räumen**
Einrichten der Baustelle über die DIN 18299 / 18335 und DIN 18360 hinaus
mit den erforderlichen Baustelleneinrichtungen für die termin- und fachgerechte Ausführung sämtlicher vertraglicher Leistungen des AN.

Die Lage der Baustelleneinrichtung und die Flächen für die Lagerung
der Baustoffe auf dem Baufeld sind jeweils mit der Bauüberwachung
abzustimmen.

Die Baustelleneinrichtung des AN besteht aus allen
Maschinen, Geräten, Materialcontainern,
Bauleitungs- und Bürocontainer und sonstige Ausstattungen
zur Ausführung der eigenen Leistungen, soweit nicht im weiteren gesondert
beschrieben.

Die Sanitärcontainer werden vom AG zur Verfügung gestellt.

Einzukalkulieren sind die erforderlichen Hebezeuge mit
ausreichender Ausladung, Tragkraft und Abstützung
sowie Montagebühnen für die Leistungserbringungen

Baustelle nach Abschluss der vertraglichen Leistungen räumen.
Die Baustelleneinrichtungsfläche ist dem früheren Zustand entsprechend
wiederherzustellen.
Menge: 1,000 psch

**01.01.02 Baustelleneinr. vorhalten**
Baustelleneinrichtung für sämtliche in der Leistungsbeschreibung
aufgeführten Leistungen vorhalten und unterhalten.
Abrechnung erfolgt pro Kalenderwoche.
Menge: 32,000 StWo

**01.01.03 Aufbau / Abbau fahrbares Gerüst Lastklasse 2; 4 - 6 m2; H 5 m**
Fahrbares Gerüst für Montage-/Beschichtungsarbeiten
an den Stahlbauteilen,
anliefern aufbauen, bis zur Fertigstellung der
Arbeiten vorhalten, abbauen und abfahren,
Systemgerüst DIN EN 12810-1 als Rahmengerüst,
Lastklasse 2 (1,5 kN/m2),
Höhenabstand der Gerüstlagen 2 m,
Höhe der obersten Gerüstlage 5,0 m,
Arbeitsfläche  4 bis 6 m2,
Gerüstlagen mit allseitigem Seitenschutz,
Aufstellung im Außen- und Innenbereich
Menge: 1,000 psch

**01.01.04 Herstellen Absturzsicherungen freie Deckenränder**
Herstellen von Absturzsicherungen
an den freien Deckenrändern
bis zur Montage des endgültigen Geländers
Höhe 1,0 m,
bestehend aus Fußbrett, Mittelbrett und Handlauf,
an den Stahlstützen befestigt.
Menge: 10,000 m

**01.01.05 Ausführungsunterlagen Metallbau- / Schlosserarbeiten**
Erstellen der Ausführungsunterlagen / Konstruktionszeichnungen
für alle nachfolgend beschriebenen Stahlbau- u. Schlosser-Bauteile der

-  Müllraum
-  Treppengeländer und -handläufe
-  Lichtschächte

Werkstatt- /  Detail- und Montageplanung
Erstellen der prüffähigen und vollständigen Werkstatt- und Montageplanung
für alle in der Leistungsbeschreibung aufgeführten
Anlagen zur Vorlage zur Freigabe durch den Architekten
mindestens 6 Wochen vor Fertigungsbeginn.

Die mit dem Architekten abgestimmten Konstruktionsplane,
Beschreibungen und Muster sind vor Fertigungsbeginn bzw. vor
Materialbestellung dem AG entsprechend in digitaler Ausfertigung zu liefern.

Aus den Darstellungen müssen Konstruktion, Maße, Einbau, Befestigung und Bauanschlüsse der Bauteile sowie die Einbaufolge erkennbar sein

Durchführen einer Technischen Bearbeitung / Planung für
die nachfolgend beschriebenen Schlosserarbeiten mit folgenden
Einzelpositionen:
 - Erstellung einer Werkstatt- und Detailplanung z.B. im Maßstab 1:25, 1:5, 1:1
  auf Grundlage der Planvorgabe des Architekten,
  einschließlich erforderlicher Montage-, Befestigungs- und Bauablaufpläne
- Nachweis der Güte der Baustoffe und Bauglieder gemäß Bauregelliste
- Leistungen zur Ausführungsfreigabe
- Vorlage zur Freigabe bei dem Architekten, Tragwerksplaner
  und ggf. Prüfstatiker
- Erwirken der evtl. notwendigen Freigaben beim Prüfingenieur
- Übernahme der Freigabevermerke und Revision
- Abstimmungen mit den am Projekt Beteiligten.
Menge: 1,000 psch

**01.01.06 Statische Berechnungen**
Statischer Nachweis des AN für alle vom AN zu
bemessenden und nachzuweisenden Bauglieder, Profile,
Montagezustände, etc. aller Leistungen des AN zur Vorlage
und zur Freigabe durch den Architekten mindestens 6 Wochen
vor Montagebeginn.

Nachweis der Tragfähigkeit und Verankerung der Konstruktion / Befestigungen, für alle Bauteile, Verbindungen und Verbindungselemente,

Die Ausbildung von Knotenpunkten, Stößen und Anschlüssen ist - soweit
noch nicht vorgegeben - vom AN in Abstimmung mit dem Architekten
und dem Tragwerksplaner festzulegen

- entsprechende Planunterlagen in prüffähiger Form
- bei Erfordernis Zuleitung an den Prüfingenieur des AG
   *  Abstimmungen mit dem Prüfingenieur
   *  Übernahme der Prüfergebnisse in die Statik und in alle
  Werkstattplanungen.
   *  Beachtung evtl. erforderlicher Prüffristen zum vorgesehenen
  Montagetermin
Menge: 1,000 psch

**01.01.07 Gütenachweise, Dokumentation**
Gütenachweise / Dokumentation durch den AN
gemäß DIN EN 1090 für alle Leistungen des AN

Metall- und Schlosserarbeiten
- Verzeichnisse der Dokumente
    - Verzeichnis der analogen und digitalen Dokumente,
- Nachweise zu Baustoff und Bauart
    - Nachweise zur Einhaltung der im LV vorgegebenen Qualitäten,
    - Nachweise der Baustoff- und Bauteilprüfung,
    - Allgemeine bauaufsichtliche Zulassungen und Prüfzeugnisse
  mit Übereinstimmungsnachweis,
    - Zustimmungen im Einzelfall
    - Nachweise zum Schall-, Brand-, Wärme-, Objektschutz;
- Berechnungen
    - statische Nachweise,
- Produktdatenblätter, Herstellerverzeichnis
    - Bauproduktdatenblätter bzw. Materialdeklarationen
    - Technische Merkblätter,
    - Herstellerverzeichnis, Fabrikatsverzeichnis,
- Prüfprotokolle, Gutachten
    - behördliche und Sachverständigen- Bescheinigungen über behördliche
  Abnahmen,
  öffentlich- rechtliche Abnahmen (ZÜS, z.B. TÜV, Branddirektion etc.),
  soweit sie vom AN zu beschaffen sind,
- Abnahmen, Einweisungen, Übergaben
    - VOB-Abnahme-Niederschrift (von AG/ PL einzuordnen),
- Pläne, Zeichnungen, Schemata (letztgültige),
- Foto- und Bilddokumentation des AN
  (fachlich-technische Fotodokumentation, nach Themenbereichen
  geordnet,

* mit strukturiertem Inhaltsverzeichnis,
  2-fach in üblichen EDV-Format auf Datenträger und in Papierform
  (in Ringbüchern, geordnet und mit Inhaltsverzeichnissen
  und Trennblättern),

Die Bestandsunterlagen müssen mindestens 2 Wochen vor
Abnahme der Leistungen des AN zur Prüfung vorliegen.

Zusammen mit den Bestandsunterlagen ist vom AN eine
Übereinstimmungserklärung abzugeben, dass das Dokumentierte
den ausgeführten Leistungen entspricht.
Menge: 1,000 psch

#### 01.02 Müllraum

**01.02.01 Trennwand Müllraum N-1 bis N-3; l/h 8,00 m x 3,40 m**
Stahlkonstruktion für Trennwand Müllraum N-1 bis N-3 als Rahmenkonstruktion
aus gekantetem Stahlblech und Quadratrohren mit Querstreben und Stützen
aus Stahl  S235JRH DIN EN 10025-2 mit Korrosionsschutz und Beschichtung entsprechend Planung und statischen Erfordernissen herstellen, liefern und funktionsfertig auf bauseitigen Fundamenten und an bauseitigen Stahlbetonwänden
montieren.

Abmessungen:

Länge  ca.  8.000  mm
Breite  ca.  100  mm
Höhe  ca.  3.400  mm
Achse  N-1 bis N-3
Geschosse  Erdgeschoss
Einbauhöhe
OK Kopfplatte  Stahlstütze  - 0,40 m ü +/- 0,00 m

Rahmenkonstruktion bestehend aus:

- 7 Stützen und 3 Querträger
  *  aus Quadratrohren 100 mm x 100 mm x 4 mm
  längsnaht geschweißte Quadratrohre EN 10219 / 10305-5,
  Güte S235 JRH.
  *  Stahl feuerverzinkt nach DIN EN ISO 1461
  *  Stahlrahmen Eloxal E6 / EV1
     -  Stützen
  7 x 3.400 mm  ~  11,8 kg / m  ~ 280,84 kg
     -  Querträger
  15 x 1,400 mm  ~  11,8 kg / m  ~ 247,80 kg
  3 x  400 mm  ~  11,8 kg / m  ~  14,16 kg

-  Fußplatte
        -  7 Stück
        -  200 mm x 200 mm  ~  39,25 kg / m ~ 54,95 kg
        -  Dicke = 25 mm
        -  umlaufend mit Quadratrohr am Fuß verschweißt, Naht > / = 4 mm
        -  Bohrlöcher  dL 17 für Gewindestab 2 x 2 M16 - 8.8 im Abstand von
  von 25 mm von Außenkante Quadratrohr 100 mm x 100 mm x 4 mm

Verbindungen

mit allen fachgerechten, konstruktiven Verbindungen mittels bauaufsichtlich zugelassener, erforderlicher Befestigungs- und Verbindungsmitteln
entsprechend Planung und statischen Erfordernissen als Schweiß- und Schraubverbindungen etc.

Gemäß Statik vorbemessen, wie folgt:

- Rahmenkonstruktion herstellen
   * Stütze QR 100 mit Fußplatte 200 mm / 200 mm / 25 mm
  umlaufend mit Schweißnaht > / = 4 mm kraftschlüssig verbinden
   * entsprechend Planung jeweils Stützen und Querträger
  gemäß Detail und statischer Erfordernis mit biegesteifer
  Rahmenecke kraftschlüssig zu einem Rahmen verbinden
   * Gemäß Planung Rahmen herstellen und auf bauseitig
  vorhandene Fundamente mit M16-8.8 montieren.
   * Rahmen aus QR 100 entsprechend Planung bzw. statischer
  Erfordernis miteinander verbinden
   * Lochbohrungen für Verschraubung der nachfolgenden
  Unterkonstruktion der Lamellenbekleidung

- Aussteifung Rahmenkonstruktion
   * Die Konstruktion ist entsprechend statischer Erfordernis
  mit der Konstruktion zu verbinden. Die maßgebende Horizontallast
  infolge Windeinwirkung beträgt für Main Windlastzone 1

  -  Oberflächenbehandlung:
     * Korrosionsschutz:
       -  Alle Stahlteile Feuerverzinkung
       -  Stahlstützen Duplexbeschichtung
       -  Farbton DB 703
       - Anforderung an Korrosivitätskategorie nach EN ISO 12944-2
  lt. TVs grundsätzlich C3, jedoch bis 30 cm über Gelände aufgrund
  des Tausalzeintrages abweichend C4

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
Abrechnung: Rahmen - Konstruktionsfläche

Einbauort:  Erdgeschoss
  Achse  N-1 bis N-3

Ausführung gemäß Planung  MAI_ABS_5.313_SCN_NB_Müllraum

Stahlkonstruktion für Müllraum als Rahmenkonstruktion aus gekantetem Stahlblech und Quadratrohren  komplett in fertiger Leistung gem. Planung und Statik herstellen, liefern und montieren.
Menge: 28,000 m2

**01.02.02 Trennwand Müllraum N-D bis N-E; l/h 2,70 m x 3,40 m**
Stahlkonstruktion für Trennwand Müllraum N-D bis N-E als
Rahmenkonstruktion aus gekantetem Stahlblech und Quadratrohren
mit Querstreben und Stützen aus Stahl  S235JRH DIN EN 10025-2
mit Korrosionsschutz und Beschichtung entsprechend Planung und
statischen Erfordernissen herstellen, liefern und funktionsfertig auf
bauseitigen Fundamenten und an bauseitigen Stahlbetonwänden montieren.

Abmessungen:

Länge  ca.  2.700  mm
Breite  ca.  100  mm
Höhe  ca.  3.400  mm
Achse  N-D bis N-E
Geschosse  Erdgeschoss
Einbauhöhe
OK Kopfplatte  Stahlstütze  - 0,40 m ü +/- 0,00 m

Rahmenkonstruktion bestehend aus:

- 3 Stützen und 3 Querträger
  *  aus Quadratrohren 100 mm x 100 mm x 4 mm
  längsnaht geschweißte Quadratrohre EN 10219 / 10305-5,
  Güte S235 JRH.
  *  Stahl feuerverzinkt nach DIN EN ISO 1461
  *  Stahlrahmen Eloxal E6 / EV1
     -  Stützen
  3 x 3.400 mm  ~  11,8 kg / m  ~120,36 kg
     -  Querträger
  3 x 1,000 mm  ~  11,8 kg / m ~  35,40 kg
  3 x 1.400 mm  ~  11,8 kg / m ~  49,56 kg

-  Fußplatte
        -  3 Stück
        -  200 mm x 200 mm  ~  39,25 kg / m ~ 23,55 kg
        -  Dicke = 25 mm
        -  umlaufend mit Quadratrohr am Fuß verschweißt, Naht > / = 4 mm
        -  Bohrlöcher  dL 17 für Gewindestab 2 x 2 M16 - 8.8 im Abstand von
  von 25 mm von Außenkante Quadratrohr 100 mm x 100 mm x 4 mm

Verbindungen

mit allen fachgerechten, konstruktiven Verbindungen mittels bauaufsichtlich zugelassener, erforderlicher Befestigungs- und Verbindungsmitteln
entsprechend Planung und statischen Erfordernissen als Schweiß- und Schraubverbindungen etc.

Gemäß Statik vorbemessen, wie folgt:

- Rahmenkonstruktion herstellen
   * Stütze QR 100 mit Fußplatte 200 mm / 200 mm / 25 mm
  umlaufend mit Schweißnaht > / = 4 mm kraftschlüssig verbinden
   * entsprechend Planung jeweils Stützen und Querträger
  gemäß Detail und statischer Erfordernis mit biegesteifer
  Rahmenecke kraftschlüssig zu einem Rahmen verbinden
   * Gemäß Planung Rahmen herstellen und auf bauseitig
  vorhandene Fundamente mit M16-8.8 montieren.
   * Rahmen aus QR 100 entsprechend Planung bzw. statischer
  Erfordernis miteinander verbinden
   * Lochbohrungen für Verschraubung der nachfolgenden
  Unterkonstruktion der Lamellenbekleidung

- Aussteifung Rahmenkonstruktion
   * Die Konstruktion ist entsprechend statischer Erfordernis
  mit der Konstruktion zu verbinden. Die maßgebende Horizontallast
  infolge Windeinwirkung beträgt für Main Windlastzone 1

  -  Oberflächenbehandlung:
     * Korrosionsschutz:
       -  Alle Stahlteile Feuerverzinkung
       -  Stahlstützen Duplexbeschichtung
       -  Farbton DB 703
       - Anforderung an Korrosivitätskategorie nach EN ISO 12944-2
  lt. TVs grundsätzlich C3, jedoch bis 30 cm über Gelände aufgrund
  des Tausalzeintrages abweichend C4

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
Abrechnung: Rahmen - Konstruktionsfläche

Einbauort:  Erdgeschoss
  Achse  N-D bis N-E

Ausführung gemäß Planung  MAI_ABS_5.313_SCN_NB_Müllraum

Stahlkonstruktion für Müllraum als Rahmenkonstruktion aus gekantetem Stahlblech und Quadratrohren  komplett in fertiger Leistung gem. Planung und Statik herstellen, liefern und montieren.
Menge: 19,000 m2

**01.02.03 Wand - Bekleidung Trennwand Müllraum h: ca. 2,90 m**
Bekleidung der Wandflächen der Müllraumwand entsprechend Planung
in fertiger  Leistung, wie folgt:

Aluminium Trapezblech, senkrecht,
gemäß allgemeiner bauaufsichtlicher Zulassung,
Gesamtdicke mind. 3 mm,
Einbaubereich außen, als Mehrfeldträger,
Stützweite über 1 bis 2 m,
Untergrund Stahl.
rückseitig montiert an Stahlprofil QR 100
Oberfläche ähnlich Eloxal E6EV1
Befestigung verdeckt,

Verbindungen

mit allen fachgerechten, konstruktiven Verbindungen mittels bauaufsichtlich zugelassener, erforderlicher Befestigungs- und Verbindungsmitteln  entsprechend Planung und statischen Erfordernissen als Schweiß- und Schraubverbindungen etc.

Wandbekleidung für freistehende Schallschutzwand komplett in fertiger Leistung gem. Planung und Statik liefern und montieren.

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
Abrechnung: Wandbekleidungsfläche

Einbauort:  Erdgeschoss
  Achse  N-1 bis N-3
  Achse  N-D bis N-E

Ausführung gemäß Planung  MAI_ABS_5.313_SCN_NB_Müllraum

Wandbekleidung für Trennwand Müllraum komplett in fertiger Leistung gem. Planung liefern und montieren.
Menge: 40,000 m2

**01.02.04 Farbton DB 703 als Zulage**
Pulverbeschichtung im Farbton DB 703 im Duplexverfahren
als Zulage
Menge: 85,000 m2

**01.02.05 Rahmentür; 2-flgl. DT DIN L / R; RBM b/h: 2,90 m / 2,90 m**
Außentür als 2-flügeliges Türelement als Rahmenkonstruktion mit Alu-Paneelbekleidung und Beschlägen liefern und funktionsfertig in vorbeschriebene Trennwand montieren

Anforderungen:
Feuerwiderstandsklasse:  ohne Anforderung
Rauchschutz:  ohne Anforderung
Schallschutzanforderung
im eingebauten Zustand:  ohne Anforderung
Klimaklasse:  III Prüfklima "c" gemäß DIN EN 1121
Feuchtraum:  ohne
Wandanschluss:  Quadratrohr 100

Türanlage:  mit 2  Drehflügel und Feststellvorrichtung

Rohbaumaß BxH:  ca. 2.900 mm  x  2.900 mm

Lichte Durchgangshöhe:  >/=  2.260 mm
Lichte Mindestbreite (1 flg. )  >/=  1.200 mm

2  Drehflügel
* Gangflügel BxH:  ca. 2.900 mm x 2.900mm
* Öffnungswinkel:  180 °!
* Anschlag Gangflügel:  DIN Links
* Quadratrohrrahmen:  100 mm / 100 mm / 4 mm
  - aus Stahl S235JR DIN EN 10025-2
  - Korrosionsschutz:  Feuerverzinkt
  - Oberfläche:  Eloxal E6/EV1
* Bekleidung:
  Aluminium Trapezblech, senkrecht, gemäß allgemeiner bauaufsichtlicher Zulassung,
  Gesamtdicke mind. 3 mm,
  Einbaubereich außen, als Mehrfeldträger,
  Stützweite über 1 bis 2 m,
  Untergrund Stahl.
  rückseitig montiert an Stahlprofil QR 100
  Oberfläche ähnlich Eloxal E6EV1
  Befestigung verdeckt,
* Schloss  Fallen-Riegel-Schloss
  Drücker
  ähnlich Turnhallen Muschelgriff
* Stulp und Schließblech:  Edelstahl

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
Abrechnung: Anzahl

Einbauort:  Erdgeschoss
  Achse  N-1 bis N-3
  Achse  N-D bis N-E

Ausführung gemäß Planung  MAI_ABS_5.313_SCN_NB_Müllraum

Zweiflügelige Drehtür für Müllraum als Rahmenkonstruktion aus Stahlprofil komplett in fertiger Leistung gem. Planung und Statik herstellen, liefern und montieren.
Menge: 1,000 St

**01.02.06 Farbton DB 703 als Zulage**
Pulverbeschichtung im Farbton DB 703 im Duplexverfahren
als Zulage
Menge: 9,000 m2

#### 01.03 Treppenhaus 1

**01.03.01 Handlaufhalter für wandseitige Handläufe**
Konsolen mit Grund- und Abdeckplatte aus Edelstahl für wandseitigen
Holzhandlauf Treppenhaus 1 liefern und in fertiger Leistung montieren.

-  Material:  Edelstahl 1.4951
-  Oberfläche:  matt ähnlich Eloxal E6EV1
- Mindestabstand zur Wand:  50 mm
-  Grundplatte aus Flachstahl
  . Durchmesser:  40 mm
  . Dicke:  5 mm
-  Rundstab (Vollprofil) in L-Form
  .  Durchmesser:  10 mm
  .  Länge (Abwicklung):  ca. 130 mm
  .  gerundete Ecke im Übergang vertikal / horizontal
  .  Oberseite zur Aufnahme der Auflagerplatte
  entweder gerade oder schräg zugeschnitten je
  nach Platzierung der Handlaufhalterung
  .  an Grundplatte geschweißt
-  Abdeckrosette aus Flachstahl
  .  Durchmesser:  45 mm
  .  Blechdicke:  3 mm
  .  Gesamttiefe:  10 mm
  .  mit Bohrung
      *  Durchmesser:  ca. 13 mm
  .  über Rundstab geschoben und unterseitig mit
  Madenschraube an Grundplatte fixiert
-  Auflagerplatte aus Flachstahl zur Befestigung nachbeschriebenen
  Holzhandlauf
  .  Blechdicke:  3 mm
  .  Breite:  ca. 30 mm
  .  Länge:  ca. 70 mm
  .  umlaufend an Rundstab geschweißt
Befestigung: Grundplatte 3x an Stahlbeton gedübelt / geschraubt mit Senkkopfschraube

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
Einbauort:  Untergeschoss -  1. Obergeschoss
  Achse  J - K /  1 - 2

Ausführung gemäß Planung  5_135 / 5.381 / 5.382

Handlaufhalter für wandseitigen Handlauf TRH 1 komplett in fertiger Leistung
herstellen, liefern und gemäß stat. Anforderungen montieren.
Menge: 40,000 St

**01.03.02 Handlauf Eiche, Durchm.40mm,farblos lackiert**
Handlauf aus Massivholz der Treppen- und Podestgeländer
Treppenhaus 1 liefern und in fertiger Leistung montieren.

-  Material: Eiche-Massivrundholz
-  Oberfläche: farblos lackiert
-  Durchmesser: 40 mm
-  alle Einzellängen

Befestigung: von unten durch Auflageplatten der vorbeschriebenen Handlaufhalter mit Senkkopfschrauben aus Edelstahl geschraubt

Einbauort:  Untergeschoss -  1. Obergeschoss
  Achse  J - K /  1 - 2

Ausführung gemäß Planung  5_135 / 5.381 / 5.382

Handläufe TRH 1 wandseitig, komplett in fertiger Leistung gem. Planung
herstellen, liefern und  gemäß stat. Anforderungen montieren.
Menge: 20,000 m

**01.03.03 Ausfräsung Handlauf, T= 3mm; B = 30 mm; L = 70 mm**
Ausfräsung an Unterseite vorbeschriebenen Handlauf
der Treppen- und Podestgeländer
  .  Tiefe: 3 mm
  .  Breite: ca. 30 mm
  .  Länge: ca. 100 mm
für flächenbündigen Einbau der Auflageplatten der Handlaufhalter
Menge: 40,000 St

**01.03.04 Übergang Holzhandläufe schräg/horizontal**
Herstellen flächenbündigen Übergang schräg / horizontal an
vorbeschriebenen Holzhandläufen

-  mit verleimten Gehrungsschnitten
-  Kanten abgerundet
Menge: 16,000 St

**01.03.05 Flächenbünd. verleimter Montagestoß Holzhandläufe**
Herstellen flächenbündigen verleimten Montagestoß an
vorbeschriebenen Holzhandläufen

-  Platzierung nach Abstimmung mit AG
Menge: 16,000 St

**01.03.06 Handlaufhalter für Aufzugseitige Handläufe**
Konsolen mit Grund- und Abdeckplatte aus Edelstahl für wandseitigen
Holzhandlauf Treppenhaus 1 liefern und in fertiger Leistung montieren.

-  Material:  Edelstahl 1.4951
-  Oberfläche:  matt ähnlich Eloxal E6EV1
- Mindestabstand zur Wand:  50 mm
-  Grundplatte aus Flachstahl
  . Durchmesser:  40 mm
  . Dicke:  5 mm
-  Rundstab (Vollprofil) in L-Form
  .  Durchmesser:  10 mm
  .  Länge (Abwicklung):  ca. 130 mm
  .  gerundete Ecke im Übergang vertikal / horizontal
  .  Oberseite zur Aufnahme der Auflagerplatte
  entweder gerade oder schräg zugeschnitten je
  nach Platzierung der Handlaufhalterung
  .  an Grundplatte geschweißt
-  Abdeckrosette aus Flachstahl
  .  Durchmesser:  45 mm
  .  Blechdicke:  3 mm
  .  Gesamttiefe:  10 mm
  .  mit Bohrung
      *  Durchmesser:  ca. 13 mm
  .  über Rundstab geschoben und unterseitig mit
  Madenschraube an Grundplatte fixiert
-  Auflagerplatte aus Flachstahl zur Befestigung nachbeschriebenen
  Holzhandlauf
  .  Blechdicke:  3 mm
  .  Breite:  ca. 30 mm
  .  Länge:  ca. 70 mm
  .  umlaufend an Rundstab geschweißt
Befestigung: Grundplatte 3x an Stahlbeton gedübelt / geschraubt mit Senkkopfschraube

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
Einbauort:  Untergeschoss -  1. Obergeschoss
  Achse  J - K /  1 - 2

Ausführung gemäß Planung  5_135 / 5.381 / 5.382

Handlaufhalter für wandseitigen Handlauf TRH 1 komplett in fertiger Leistung
herstellen, liefern und gemäß stat. Anforderungen montieren.
Menge: 32,000 St

**01.03.07 Handlauf Eiche, Durchm.40mm,farblos lackiert**
Handlauf aus Massivholz der Treppen- und Podestgeländer
Treppenhaus 1 liefern und in fertiger Leistung montieren.

-  Material: Eiche-Massivrundholz
-  Oberfläche: farblos lackiert
-  Durchmesser: 40 mm
-  alle Einzellängen

Befestigung: von unten durch Auflageplatten der vorbeschriebenen Handlaufhalter mit Senkkopfschrauben aus Edelstahl geschraubt

Einbauort:  Untergeschoss -  1. Obergeschoss
  Achse  J - K /  1 - 2

Ausführung gemäß Planung  5_135 / 5.381 / 5.382

Handläufe TRH 1 wandseitig, komplett in fertiger Leistung gem. Planung
herstellen, liefern und gemäß stat. Anforderungen montieren.
Menge: 13,000 m

**01.03.08 Ausfräsung Handlauf, T= 3mm; B = 30 mm; L = 70 mm**
Ausfräsung an Unterseite vorbeschriebenen Handlauf
der Treppen- und Podestgeländer
  .  Tiefe: 3 mm
  .  Breite: ca. 30 mm
  .  Länge: ca. 100 mm
für flächenbündigen Einbau der Auflageplatten der Handlaufhalter
Menge: 32,000 St

**01.03.09 Übergang Holzhandläufe schräg/horizontal**
Herstellen flächenbündigen Übergang schräg / horizontal an
vorbeschriebenen Holzhandläufen

-  mit verleimten Gehrungsschnitten
-  Kanten abgerundet
Menge: 16,000 St

**01.03.10 Flächenbünd. verleimter Montagestoß Holzhandläufe**
Herstellen flächenbündigen verleimten Montagestoß an
vorbeschriebenen Holzhandläufen

-  Platzierung nach Abstimmung mit AG
Menge: 16,000 St

**01.03.11 L-förmige Wangenplatte an Zwischenpodest seitlich**
L-förmige Wangenplatte an Zwischenpodest TRH 1, seitlich, links
aus Flachstahl S235JR DIN EN 10025-2 mit Korrosionsschutz herstellen, liefern
und an Stahlbetontreppenlauf kraftschlüssig gemäß Planung
und statischer Erfordernis befestigen.

Achse  1 bis 2
Achse  J  -  K
Geschosse  EG -  1 OG
Einbauhöhe  OK EG  +/- 0,00 m
Podest  OK EG  + 2,02 m  ü +/- 0,00 m
Einbauhöhe  OK 1. OG  + 4,05 m  ü +/- 0,00 m

Ausführung Wangenplatte wie folgt:

- Wangenplatte im Podest - und Zwischenpodest, sowie Antritt waagerecht aus  führen,
  * OK Wangenplatte mind. 20 mm über OK FFB Podestbelag
  * OK Wangenplatte abgerundet mit Radius 2 mm
- Montage der Wangenplatte an Stahlbeton-Podest seitlich wie folgt:
  * Befestigung Stahlplatte mit Schwerlastdübel (Senkkopf)
  im Abstand von 28 cm zum Ausgleich
  der Rohbautoleranz seitlich am Podest,
  gem. stat. Erfordernis
  * Futterblech 80 mm x 30 mm x 10 mm zum Ausgleich der Rohbautoleranz
  mit Geländerblech verschweißt
  *  Futterblech 80 mm x 80 mm x 10 mm im Bereich des Dübels
  mit Geländerblech verschweißt
  *  Futterblechstreifen 30 mm x 10 mm
  zur Ausbildung einer Schattenfuge und zum Ausgleich der Rohbautoleranz
  mit Geländerblech verschweißt
- Oberflächenbehandlung :
  Korrosionsschutz durch Feuerverzinkung
*  Gewicht 62,8 kg / m²

Abmessungen Geländerfeld:
-  Länge gesamt:  7,68 m

Abrechnung nach Gewicht

Einbauort:  Untergeschoss -  1. Obergeschoss
  Achse  J - K  /  1 - 2

Ausführung gemäß Planung  5_135 / 5_381

L-förmige Wangenplatte am Treppenlauf  des Treppenhauses 1
EG zu 1. OG komplett in fertiger Leistung gem. Planung und Statik herstellen, liefern und gemäß stat. Anforderungen montieren.
Menge: 145,000 kg

**01.03.12 Geländerfeld als Stabgeländer an Podesten**
Geländerfeld als Stabgeländer an Podesten TRH 1 vom
EG - 1. OG, aus Flachstahl SRJ235 DIN EN 10025-2 mit Korrosionsschutz herstellen, liefern und entsprechend der Planung und statischen Erfordernis mit der Wangenplatte kraftschlüssig verbinden.

Achse  1 bis 2
Achse  J  -  K
Geschosse  EG -  1 OG
Podest  OK EG  + 2,02 m  ü +/- 0,00 m
Einbauhöhe  OK 1. OG  + 4,05 m  ü +/- 0,00 m

Ausführung Geländerfeld wie folgt:

- Obergurt aus Flachstahl 50 mm x 10 mm, durchlaufend,
  entsprechend der Neigung der Treppensteigung ausgebildet
  auf Geländerstäbe aufgeschweißt,
- Obergurt waagerecht ausgebildet
- Geländerstäbe aus Rundstahl  Ø 15 mm
  in gleichmäßigem Abstand a = ca. 90 mm (Achsmaß),
  zwischen Obergurt und L-Wangenplatte geschweißt
-  Jedes Geländerstäbe unten an Wangenplatte als
  T-Verbindung mit beidseitigen Kehlnähten anschweißen
  bzw. statischer Erfordernis mit Wangenplatte verbinden
-  Oberflächenbehandlung:
  Korrosionsschutz durch Feuerverzinkung

Abmessungen Geländerfeld:
-  Länge gesamt:  7,68 m
-  Höhen:  mind. 1,00 m über OKFFB  (Stufe/Podest)
 -  Anzahl Geländerstäbe:  76 Stück

Abrechnung nach Längenmaß

Einbauort:  Erdgeschoss -  1. Obergeschoss
  Achse  J - K  /  1 - 2

Ausführung gemäß Planung  5_135 / 5_381

Geländerfeld an Podesten des TRH 1 vom EG
zu 1. OG  komplett in fertiger Leistung gem. Planung und Statik
herstellen, liefern und gemäß stat. Anforderungen montieren.
Menge: 8,000 m

#### 01.04 Treppenhaus 2

**01.04.01 L-förmige Wangenplatte an Treppenlauf, seitlich**
L-förmige Wangenplatte an Treppenlauf TRH 2, seitlich, links
aus Flachstahl S235JR DIN EN 10025-2 mit Korrosionsschutz herstellen, liefern
und an Stahlbetontreppenlauf kraftschlüssig gemäß Planung
und statischer Erfordernis befestigen.

Achse  1 bis 2
Achse  F  -  G
Geschosse  UG -  1 OG
Einbauhöhe  OK UG  - 3,17 m  ü +/- 0,00 m
Podest  OK UG  - 2,00 m  ü +/- 0,00 m
Einbauhöhe  OK EG  +/- 0,00 m
Podest  OK EG  + 2,02 m  ü +/- 0,00 m
Einbauhöhe  OK 1. OG  + 4,05 m  ü +/- 0,00 m

Ausführung Wangenplatte mit schrägem Verlauf wie folgt:

- Wangenplatte ist ober- und unterseitig schräg auszuführen
- Wangenplatte entsprechend Treppenlauf und -steigung ausbilden,
  im Podest - und Zwischenpodest, sowie Antritt waagerecht ausführen,
  * OK Wangenplatte mind. 20 mm über OK FFB Podestbelag
  * OK Wangenplatte abgerundet mit Radius 2 mm
- Montage der Wangenplatte an Stahlbeton-Treppenlauf seitlich
  in die Podest- und Treppenlaufplatte wie folgt:
  * Befestigung Stahlplatte mit Schwerlastdübel (Senkkopf)
  an jeder Stufe im Abstand von 28 cm zum Ausgleich
  der Rohbautoleranz seitlich am Treppenlauf, nachträglich verspachtelt
  (max. 3 Stufen) bzw. gem. stat. Erfordernis
  * Futterblech 80 mm x 30 mm x 10 mm zum Ausgleich der Rohbautoleranz
  mit Geländerblech verschweißt
  *  Futterblech 80 mm x 80 mm x 10 mm im Bereich des Dübels
  mit Geländerblech verschweißt
  *  Futterblechstreifen 30 mm x 10 mm
  zur Ausbildung einer Schattenfuge und zum Ausgleich der Rohbautoleranz
  mit Geländerblech verschweißt
- Oberflächenbehandlung :
  Korrosionsschutz durch Feuerverzinkung
*  Gewicht 62,8 kg / m²

Abmessungen Geländerfeld:
-  Länge gesamt:  14,117 m

Abrechnung nach Gewicht

Einbauort:  Untergeschoss -  1. Obergeschoss
  Achse  F - G  /  1 - 2

Ausführung gemäß Planung  5_135 / 5_383

L-förmige Wangenplatte am Treppenlauf  des Treppenhauses 2
UG zu 1. OG komplett in fertiger Leistung gem. Planung und Statik herstellen, liefern und gemäß stat. Anforderungen montieren.
Menge: 470,000 kg

**01.04.02 Geneigtes Geländerfeld als Stabgeländer an Treppenlauf**
Geneigtes Geländerfeld als Stabgeländer an Treppenlauf TRH 2 vom
UG - 1. OG,  entsprechend der Treppensteigung aus Flachstahl SRJ235 DIN EN 10025-2 mit Korrosionsschutz herstellen, liefern und entsprechend der Planung und statischen Erfordernis mit der Treppenwange kraftschlüssig verbinden.

Achse  1 bis 2
Achse  F  -  G
Geschosse  UG -  1 OG
Einbauhöhe  OK UG  - 3,17 m  ü +/- 0,00 m
Podest  OK UG  - 2,00 m  ü +/- 0,00 m
Einbauhöhe  OK EG  +/- 0,00 m
Podest  OK EG  + 2,02 m  ü +/- 0,00 m
Einbauhöhe  OK 1. OG  + 4,05 m  ü +/- 0,00 m

Ausführung schräg geneigtes Geländerfeld wie folgt:

- Obergurt aus Flachstahl 50 mm x 10 mm, durchlaufend,
  entsprechend der Neigung der Treppensteigung ausgebildet
  auf Geländerstäbe aufgeschweißt,
- Obergurt am Anfang waagerecht ausgebildet ( 2 Knickpunkte)
- Geländerstäbe aus Rundstahl  Ø 15 mm
  in gleichmäßigem Abstand a = ca. 90 mm (Achsmaß),
  zwischen Obergurt und L-Wangenplatte geschweißt
-  Jedes Geländerstäbe unten an Wangenplatte als
  T-Verbindung mit beidseitigen Kehlnähten anschweißen
  bzw. statischer Erfordernis mit Wangenplatte verbinden
-  Oberflächenbehandlung:
  Korrosionsschutz durch Feuerverzinkung

Abmessungen Geländerfeld:
-  Länge gesamt:  14,117 m
-  Höhen:  mind. 1,00 m über OKFFB  (Stufe/Podest)
 -  Anzahl Geländerstäbe:  142 Stück

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
Abrechnung nach Längenmaß

Einbauort:  Untergeschoss -  1. Obergeschoss
  Achse  F - G  /  1 - 2

Ausführung gemäß Planung  5_135 / 5_383

Geneigtes Geländerfeld am Treppenlauf  des TRH 2 vom UG
zu 1. OG  komplett in fertiger Leistung gem. Planung und Statik
herstellen, liefern und gemäß stat. Anforderungen montieren.
Menge: 21,000 m

**01.04.03 Handlaufhalter für wandseitige Handläufe**
Konsolen mit Grund- und Abdeckplatte aus Edelstahl für wandseitigen
Holzhandlauf Treppenhaus 2 liefern und in fertiger Leistung montieren.

-  Material:  Edelstahl 1.4951
-  Oberfläche:  matt ähnlich Eloxal E6EV1
- MIndestabstand zur Wand:  50 mm
-  Grundplatte aus Flachstahl
  . Durchmesser:  40 mm
  . Dicke:  5 mm
-  Rundstab (Vollprofil) in L-Form
  .  Durchmesser:  10 mm
  .  Länge (Abwicklung):  ca. 130 mm
  .  gerundete Ecke im Übergang vertikal / horizontal
  .  Oberseite zur Aufnahme der Auflagerplatte
  entweder gerade oder schräg zugeschnitten je
  nach Platzierung der Handlaufhalterung
  .  an Grundplatte geschweißt
-  Abdeckrosette aus Flachstahl
  .  Durchmesser:  45 mm
  .  Blechdicke:  3 mm
  .  Gesamttiefe:  10 mm
  .  mit Bohrung
      *  Durchmesser:  ca. 13 mm
  .  über Rundstab geschoben und unterseitig mit
  Madenschraube an Grundplatte fixiert
-  Auflagerplatte aus Flachstahl zur Befestigung nachbeschriebenen
  Holzhandlauf
  .  Blechdicke:  3 mm
  .  Breite:  ca. 30 mm
  .  Länge:  ca. 70 mm
  .  umlaufend an Rundstab geschweißt
Befestigung: Grundplatte 3x an Stahlbeton gedübelt / geschraubt mit Senkkopfschraube

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
Einbauort:  Untergeschoss -  1. Obergeschoss
  Achse  F - G  /  1 - 2

Ausführung gemäß Planung  5_135 / 5_383

Handlaufhalter für wandseitigen Handlauf TRH 2 komplett in fertiger Leistung
herstellen, liefern und gemäß stat. Anforderungen montieren.
Menge: 40,000 St

**01.04.04 Handlauf Eiche, Durchm.40mm,farblos lackiert**
Handlauf aus Massivholz der Treppen- und Podestgeländer
Treppenhaus 2 liefern und in fertiger Leistung montieren.

-  Material: Eiche-Massivrundholz
-  Oberfläche: farblos lackiert
-  Durchmesser: 40 mm
-  alle Einzellängen

Befestigung: von unten durch Auflageplatten der vorbeschriebenen Handlaufhalter mit Senkkopfschrauben aus Edelstahl geschraubt

Einbauort:  Untergeschoss -  1. Obergeschoss
  Achse  F - G  /  1 - 2

Ausführung gemäß Planung  5_135 / 5_383

Handläufe TRH 2 wandseitig, komplett in fertiger Leistung gem. Planung
herstellen, liefern und gemäß stat. Anforderungen montieren.
Menge: 20,000 m

**01.04.05 Ausfräsung Handlauf, T= 3mm; B = 30 mm; L = 70 mm**
Ausfräsung an Unterseite vorbeschriebenen Handlauf
der Treppen- und Podestgeländer
  .  Tiefe: 3 mm
  .  Breite: ca. 30 mm
  .  Länge: ca. 100 mm
für flächenbündigen Einbau der Auflageplatten der Handlaufhalter
Menge: 40,000 St

**01.04.06 Übergang Holzhandläufe schräg/horizontal**
Herstellen flächenbündigen Übergang schräg / horizontal an
vorbeschriebenen Holzhandläufen

-  mit verleimten Gehrungsschnitten
-  Kanten abgerundet
Menge: 16,000 St

**01.04.07 Flächenbünd. verleimter Montagestoß Holzhandläufe**
Herstellen flächenbündigen verleimten Montagestoß an
vorbeschriebenen Holzhandläufen

-  Platzierung nach Abstimmung mit AG
Menge: 16,000 St

**01.04.08 Handlaufhalter an Geländer**
Konsolen aus Edelstahl für Holzhandlauf an Geländer Treppenhaus 2 liefern und in fertiger Leistung anschweißen.

-  Material:  Edelstahl 1.4951
- Mindestabstand zum Geländer:  50 mm
-  Grundplatte aus Flachstahl
  . Durchmesser:  40 mm
  . Dicke:  5 mm
-  Rundstab (Vollprofil) in L-Form
  .  Durchmesser:  10 mm
  .  Länge (Abwicklung):  ca. 130 mm
  .  gerundete Ecke im Übergang vertikal / horizontal
  .  Oberseite zur Aufnahme der Auflagerplatte
  entweder gerade oder schräg zugeschnitten je
  nach Platzierung der Handlaufhalterung
  .  an Geländer geschweißt
-  Auflagerplatte aus Flachstahl zur Befestigung nachbeschriebenen
  Holzhandlauf
  .  Blechdicke:  3 mm
  .  Breite:  ca. 30 mm
  .  Länge:  ca. 70 mm
  .  umlaufend an Rundstab geschweißt
Befestigung: Grundplatte 3x an Stahlbeton gedübelt / geschraubt mit Senkkopfschraube

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
Einbauort:  Untergeschoss -  1. Obergeschoss
  Achse  F - G  /  1 - 2

Ausführung gemäß Planung  5_135 / 5_383

Handlaufhalter für wandseitigen Handlauf TRH 2 komplett in fertiger Leistung
herstellen, liefern und gemäß stat. Anforderungen montieren.
Menge: 26,000 St

**01.04.09 Handlauf Eiche, Durchm.40mm,farblos lackiert**
Handlauf aus Massivholz der Treppen- und Podestgeländer
Treppenhaus 2 liefern und in fertiger Leistung montieren.

-  Material: Eiche-Massivrundholz
-  Oberfläche: farblos lackiert
-  Durchmesser: 40 mm
-  alle Einzellängen

Befestigung: von unten durch Auflageplatten der vorbeschriebenen Handlaufhalter mit Senkkopfschrauben aus Edelstahl geschraubt

Einbauort:  Untergeschoss -  1. Obergeschoss
  Achse  F - G  /  1 - 2

Ausführung gemäß Planung  5_135 / 5_383

Handläufe TRH 2 wandseitig, komplett in fertiger Leistung gem. Planung
herstellen, liefern und gemäß stat. Anforderungen montieren.
Menge: 13,000 m

**01.04.10 Ausfräsung Handlauf, T= 3mm; B = 30 mm; L = 70 mm**
Ausfräsung an Unterseite vorbeschriebenen Handlauf
der Treppen- und Podestgeländer
  .  Tiefe: 3 mm
  .  Breite: ca. 30 mm
  .  Länge: ca. 100 mm
für flächenbündigen Einbau der Auflageplatten der Handlaufhalter
Menge: 26,000 St

**01.04.11 Übergang Holzhandläufe schräg/horizontal**
Herstellen flächenbündigen Übergang schräg / horizontal an
vorbeschriebenen Holzhandläufen

-  mit verleimten Gehrungsschnitten
-  Kanten abgerundet
Menge: 8,000 St

**01.04.12 Flächenbünd. verleimter Montagestoß Holzhandläufe**
Herstellen flächenbündigen verleimten Montagestoß an
vorbeschriebenen Holzhandläufen

-  Platzierung nach Abstimmung mit AG
Menge: 8,000 St

#### 01.05 Treppe Werkhalle

*Hinweis: Hinweis*
Die Beschreibung erfolgt für die nachfolgend beschriebenen Stahltreppen, insgesamt 3 Stück.

Die in den nachfolgend beschriebenen Leistungspositionen ausgewiesenen Mengen umfassen jeweils die notwendigen Leistungen für die Ausführung der Werkhallentreppen 1. Achse 3 - 4 und Achse A, 2. Achse 3 - 4 und Achse C und 3. Achse 3 - 4 und Achse G.

Die in der Vorlage beschriebenen Verbindungen der Stahlkonstruktionen entsprechend den Vorbemessungen sind Beschreibungen des
Verfassers und haben nicht den Anspruch auf Vollständigkeit.

Bei evtl. Abweichung zu den technischen, statischen bzw. bauaufsichtlichen Anforderungen sind die Verbindungen  entsprechend der
technischen,  statischen bzw. bauaufsichtlichen Erfordernis
herzustellen. Dies ist  in die EP einzukalkulieren.

Die Ausführung erfolgt nach Freigabe durch den Architekten auf der Grundlage der statischen Berechnungen und der Werk- und Montageplanung des Auftragnehmers. Dies wird in gesonderten Positionen vergütet.

**01.05.01 Stahlkonstruktion Treppenlauf**
Die nachstehende Beschreibung bezieht sich auf eine Treppe; insgesamt sind drei baugleiche Treppen gemäß dieser Spezifikation auszuführen.

Stahlkonstruktion Treppenlauf von EG zu 1. OG
aus Stahl S235JR DIN EN 10025-2 mit Korrosionsschutz
durch Feuerverzinkung, vorbereitet zur Aufnahme
Absturzsicherung und Gitterroststufen, entsprechend Planung und Statik
herstellen, liefern und funktionsfertig montieren.

Abmessungen:
Treppenlaufbreite  ca. 1.000 mm
lichte Durchgangsbreite  min.  840 mm
Achse  3 bis 4 / Achse A
Achse  3 bis 4 / Achse C
Achse  3 bis 4 / Achse G
Geschosse  EG  zu  1. OG

Einbauhöhe  OK Träger
EG  +/- 0,00 m
1. OG  + 3,90 m ü +/- 0,00 m
Steigung:  19 Stg.  19,50 / 22,5
Treppenwangen:  2 Stück
Treppenlaufwinkel  69,3  °

Treppenlauf EG zu 1. OG  bestehend aus:

Wangen aus Stahlprofil:  UPE 240
  Stahl S235JR DIN 10025-2
        2. Seiten für Anschluss
  Treppenlauf abgeschrägt
*  Länge  ca. 5.277 mm
*  Anzahl  2 Stück
*  Bohrungen  je 38 Stück für M 12
  dL 14

Aussteifungen:  Stahlrohr  Ø 70 mm x 2,9 mm
  Kontaktplatte 200 mm x 100 mm x 15 mm
  Stahl S235JR DIN 10025-2
*  Anzahl  5 Stück bzw. gem. stat. Erfordernis
*  Länge  ca. 840 mm

Treppenstufen  gesonderte Position
*  Material:  Gitterrost
*  .Anzahl:  19 Stück
*  Länge:  ca. 840 mm
*  Breite:  22,50 mm

Treppenauflager Fußpunkt
aus Stahlprofil:  Flachstahl  90 mm x 25 mm
  Stahl S235JR DIN 10025-2
Länge  ca. 240 mm bzw. gem. stat. Erfordernis
Anzahl  2 Stück

Treppenauflager Kopfpunkt
aus Stahlprofil:  Flachstahl 300 mm x 30 mm
  Stahl S235JR DIN 10025-2
Länge  ca. 1.000 mm bzw. gem.stat. Erfordernis
Anzahl  1 Stück

Oberfläche aller
sichtbarer Stahlteile:  DB 703 nasslackiert,
alle anderen  Feuerverzinkung

Verbindungen

mit allen fachgerechten, konstruktiven Verbindungen mittels bauaufsichtlich zugelassener, erforderlicher Befestigungs- und Verbindungsmitteln  entsprechend Planung und statischen Erfordernissen als Schweiß- und Schraubverbindungen etc.

Gemäß Statik vorbemessen, wie folgt:

-  Treppe einläufig als Wangentreppe
-  2. St. Treppenwangen aus Stahlträger UPE 240
  Gesamtlänge ca. 5.277 mm
  Geometrie entsprechend der Treppenneigung und Stufenverlauf

-  Anschluss an Kopfpunkt mit Flachstahl 300 mm x 30 mm x 1.410 mm  verschweißt mit  2 Stück Flachstählen 50 mm x 20 mm x 100 mm
    * verlegt auf schalltechnischer Entkopplung
    * auf der Gesamtlänge von 1. 000 mm Vertikalplatte und
  Horizontalplatte miteinander verschweißen
    * verbunden mit Stahlbetondecke durch jeweils
  2 Stück Schraubanker HUS3-H 14 x 130
-  Knotenpunkt mit beiden Wangen kraftschlüssig verschweißen

-  Anschluss an Fußpunkt
    *  Flachstahl  90 mm x 25 mm x 240 mm schweißtechnisch
  verbinden mit 2 Stück Flachstählen 65 mm x 20 mm x 90 mm
    * verbunden mit Stahlbetondecke und Wand durch jeweils
  2 Stück Schraubanker HUS3-H 14 x 130
-  Knotenpunkt mit der jeweiligen Wange am Fußpunkt kraftschlüssig
  verschweißen

-  Gemäß Planung Stahlrohr 70 mm x 2,9 mm in Treppenlaufbreite
  beidseitig mit Kontaktplatten 200 mm x 100 mm  x 15 mm  verschweißen.
     * Diese Kopplungsstäbe entsprechend technischer bzw.
  statischer Erfordernis kraftschlüssig mit den Wangen verbinden

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
Einbauort:  EG -  1. Obergeschoss
  Achse 3 - 4  /  A
  Achse 3 - 4 / C
  Achse 3 - 4 / G

Ausführung gemäß Planung  5_135 / 5_385 / 5_386

Stahlkonstruktion Treppenlauf  der Werkhalle EG zu 1. OG komplett
in fertiger Leistung gem. Planung und Statik herstellen, liefern
und gemäß stat. Anforderungen montieren.
Menge: 1665,000 kg

**01.05.02 L-förmige Wangenplatte an Treppenlauf, seitlich**
Die nachstehende Beschreibung bezieht sich auf eine Treppe; insgesamt sind drei baugleiche Treppen gemäß dieser Spezifikation auszuführen.

L-förmige Wangenplatte an Treppenlauf Werkhalle, seitlich, links
aus Flachstahl S235JR DIN EN 10025-2 mit Korrosionsschutz
und fertiger Komplettbeschichtung herstellen, liefern
und an Stahlträger U 240  kraftschlüssig gemäß Planung
und statischer Erfordernis befestigen.

Abmessungen:
Treppenlaufbreite  ca. 1.000 mm
lichte Durchgangsbreite  min.  840 mm
Achse  3  bis 4 / Achse A
Achse  3 bis 4 / Achse C
Achse  3 bis 4 / Achse G
Geschosse  EG  zu  1. OG

Einbauhöhe  OK Träger
EG  +/- 0,00 m
1. OG  + 3,90 m ü +/- 0,00 m
Steigung:  19 Stg.  19,50 / 22,5
Treppenwangen:  2 Stück
Treppenlaufwinkel  69,3  °

Ausführung Wangenplatte mit schrägem Verlauf wie folgt:

- Wangenplatte ist ober- und unterseitig schräg auszuführen
- unterseitig ist die Wangenplatte bündig zum Treppenlauf auszuführen
- Wangenplatte entsprechend Treppenlauf und -steigung ausbilden,
  im Podest - und Zwischenpodest, sowie Antritt waagerecht ausführen,
  * OK Wangenplatte mind. 20 mm über OK FFB Podestbelag
  * OK Wangenplatte abgerundet mit Radius 2 mm
- Montage der Wangenplatte an Stahlträger U 240 jeweils seitlich
  gem. stat. Erfordernis
- Oberflächenbehandlung :
  Korrosionsschutz durch Feuerverzinkung und Lackierung
  Farbton: DB 703
*  Gewicht 34,0 kg / m

Abmessungen Geländerfeld:
-  Länge gesamt:  2 Stück a  5, 27 m

Abrechnung nach Gewicht
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
Einbauort:  EG -  1. Obergeschoss
  Achse 3 - 4  /  A
  Achse 3 - 4 / C
  Achse 3 - 4 / G

Ausführung gemäß Planung  5_135 / 5_385 / 5_386

L-förmige Wangenplatte am Treppenlauf  der Werkhalle
EG zu 1. OG komplett in fertiger Leistung gem. Planung und Statik herstellen, liefern und gemäß stat. Anforderungen montieren.
Menge: 1077,000 kg

**01.05.03 Gitterrost-Treppenstufen**
Die nachstehende Beschreibung bezieht sich auf eine Treppe; insgesamt sind drei baugleiche Treppen gemäß dieser Spezifikation auszuführen.

Gitterrost-Treppenstufen nach DIN 24531,
aus Stahl DIN EN 10025-2, S235JR, in umlaufenden Winkelrahmen,
Korrosionsschutz durch Feuerverzinkung, belastbar bis 5 kN/m2,
im Bereich Fluchttreppen, Bewertungsgruppe Rutschgefahr R 11
ASR A1.5/1,2.

Abmessungen:
Stufenlänge  ca. 840 mm
Auftrittsbreite  225 mm
Achse  3  bis 4 / Achse A
Achse  3 bis 4 / Achse C
Achse  3 bis 4 / Achse G
Geschosse  EG  zu  1. OG

Ausführung gemäß Planung  5_135 / 5_385 / 5_386

-  Winkelrahmen  aus umlaufend verschweißtem L-Profil einschl.
  rückseitigem Stellblech H 170 mm,
    *  Befestigung Winkelrahmen an U-Profile
  beidseitig mit je 2 St. Schrauben M12 / 4.6
-  Gitterrost  Maschenweite 30/10 mm,
    * Verschraubt mit Treppenwangen aus UPE 240
    * mit gelochter Antrittskante (Sicherheitsantrittskante),
    * Querschnitt der Tragstäbe 40/3 mm,
    * Tragstäbe in Querrichtung,

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
Gitterrost-Treppenstufen der Werkhallentreppe komplett in fertiger
Leistung gem. Planung und Statik herstellen, liefern und gemäß stat. Anforderungen montieren.
Menge: 57,000 St

**01.05.04 Elastomerlager Anschluss Podeste**
Die nachstehende Beschreibung bezieht sich auf eine Treppe; insgesamt sind drei baugleiche Treppen gemäß dieser Spezifikation auszuführen.

Liefern und einbauen Elastomerlager als linienförmiges
Auflager mit Schallentkopplung zum Anschluss an die
Podeste

Länge:  > / = 100 cm
Lagerbreite:  ca.  300 mm
Lagerdicke:  15 mm

Elastomerlager als tragendes Trittschalldämmelement
zwischen Treppenlauf und Podest/Decke. Aus
hoch widerstandsfähigem PE-Schaum,
selbstklebend. Zur sicheren schallbrückenfreien
Ausführung der Fuge. Clipscharnier als Kantenschutz
beim Versetzen der Treppe. Mit bauaufsichtlicher Zulassung
Feuerwiderstandsklasse: Gemäß Brandschutzgutachten F90
Elementlänge: 1.000 mm

Bewertete Trittschallpegeldifferenz: ?L*n,w = 32 dB,
geprüft bei maximal zulässiger Eigenlast nach DIN 7396
Bewertete Lauf-Trittschallpegeldifferenz: ?L*w,Lauf =
28 dB, geprüft bei maximal zulässiger Eigenlast nach DIN 7396
Bewerteter Norm-Trittschallpegel: Ln,w = 35 dB,
geprüft bei maximal zulässiger Eigenlast nach DIN 7396

Lieferung und Einbau nach Angaben des Architekten oder
Tragwerksplaners. Die technischen Unterlagen des
Herstellers sind zu beachten.

Achse  3  bis 4 / Achse A
Achse  3 bis 4 / Achse C
Achse  3 bis 4 / Achse G
Geschosse  EG  zu  1. OG

Ausführung gemäß Planung  5_135 / 5_385 / 5_386
Menge: 3,000 m

**01.05.05 Elastomerlager Anschluss Fußpunkt Bodenplatte**
Die nachstehende Beschreibung bezieht sich auf eine Treppe; insgesamt sind drei baugleiche Treppen gemäß dieser Spezifikation auszuführen.

Elastomerlager Anschluss Fußpunkt Bodenplatte
als tragendes Trittschalldämmelement zwischen
Treppenlauf und Bodenplatte. Aus hoch
widerstandsfähigem PE-Schaum, selbstklebend.
Zur sicheren schallbrückenfreien Ausführung der Fuge.

Elementlänge: 240 mm, Elementbreite: ca. 90 mm

Bewertete Trittschallpegeldifferenz: ?L*n,w = 32 dB,
geprüft bei maximal zulässiger Eigenlast nach DIN 7396
Bewertete Lauf-Trittschallpegeldifferenz: L*w,Lauf = 28 dB,
geprüft bei maximal zulässiger Eigenlast nach DIN 7396
Bewerteter Norm-Trittschallpegel: Ln,w = 35 dB,
geprüft bei maximal zulässiger Eigenlast nach DIN 7396

Lieferung und Einbau nach Angaben des Architekten oder
Tragwerksplaners. Die technischen Unterlagen des
Herstellers sind zu beachten.

Achse  3  bis 4 / Achse A
Achse  3 bis 4 / Achse C
Achse  3 bis 4 / Achse G
Geschosse  EG  zu  1. OG

Ausführung gemäß Planung  5_135 / 5_385 / 5_386
Menge: 3,000 m

**01.05.06 Geneigtes Geländerfeld als Stabgeländer an Treppenlauf**
Die nachstehende Beschreibung bezieht sich auf eine Treppe; insgesamt sind drei baugleiche Treppen gemäß dieser Spezifikation auszuführen.

Geneigtes Geländerfeld als Stabgeländer an Treppenlauf Werkhalle vom
EG - 1. OG,  entsprechend der Treppensteigung aus Flachstahl SRJ235 DIN EN 10025-2 mit Korrosionsschutz und fertiger Komplettbeschichtung herstellen, liefern und entsprechend der Planung und statischen Erfordernis mit der
Treppenwange kraftschlüssig verbinden.

Achse  3  bis 4 / Achse A
Achse  3 bis 4 / Achse C
Achse  3 bis 4 / Achse G
Geschosse  EG  zu  1. OG

Einbauhöhe  OK Träger
EG  +/- 0,00 m
1. OG  + 3,90 m ü +/- 0,00 m
Steigung:  19 Stg.  19,50 / 22,5
Treppenwangen:  2 Stück
Treppenlaufwinkel  69,3  °

Ausführung schräg geneigtes Geländerfeld wie folgt:

- Obergurt aus Flachstahl 50 mm x 10 mm, durchlaufend,
  entsprechend der Neigung der Treppensteigung ausgebildet
  auf Geländerstäbe aufgeschweißt,
- Obergurt am Anfang waagerecht ausgebildet ( 2 Knickpunkte)
- Geländerstäbe aus Rundstahl  Ø 15 mm
  in gleichmäßigem Abstand a = ca. 90 mm (Achsmaß),
  zwischen Obergurt und L-Wangenplatte geschweißt
-  Jedes Geländerstäbe unten an Wangenplatte als
  T-Verbindung mit beidseitigen Kehlnähten anschweißen
  bzw. statischer Erfordernis mit Wangenplatte verbinden
-  Oberflächenbehandlung:
  Korrosionsschutz durch Feuerverzinkung und Lackierung
-  Farbton:  DB 703

Abmessungen je Geländerfeld:
-  Länge gesamt:  5,63 m
-  Höhen:  mind. 1,00 m über OKFFB  (Stufe/Podest)
 -  Anzahl Geländerstäbe:  58 Stück

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
Abrechnung nach Längenmaß

Einbauort:  EG -  1. Obergeschoss
  Achse 3 - 4  /  A
  Achse 3 - 4 / C
  Achse 3 - 4 / G

Ausführung gemäß Planung  5_135 / 5_385 / 5_386

Geneigtes Geländerfeld am Treppenlauf der Werkhalle vom EG
zu 1. OG  komplett in fertiger Leistung gem. Planung und Statik
herstellen, liefern und gemäß stat. Anforderungen montieren.
Menge: 36,000 m

**01.05.07 Handlaufhalter an Geländer**
Die nachstehende Beschreibung bezieht sich auf eine Treppe; insgesamt sind drei baugleiche Treppen gemäß dieser Spezifikation auszuführen.

Konsolen aus Edelstahl für Holzhandlauf an Geländer Werkhalle liefern und in fertiger Leistung anschweißen.

-  Material:  Edelstahl 1.4951
-  Oberfläche:  DB 703
- Mindestabstand zum Geländer:  50 mm
-  Grundplatte aus Flachstahl
  . Durchmesser:  40 mm
  . Dicke:  5 mm
-  Rundstab (Vollprofil) in L-Form
  .  Durchmesser:  10 mm
  .  Länge (Abwicklung):  ca. 130 mm
  .  gerundete Ecke im Übergang vertikal / horizontal
  .  Oberseite zur Aufnahme der Auflagerplatte
  entweder gerade oder schräg zugeschnitten je
  nach Platzierung der Handlaufhalterung
  .  an Geländer geschweißt
-  Auflagerplatte aus Flachstahl zur Befestigung nachbeschriebenen
  Holzhandlauf
  .  Blechdicke:  3 mm
  .  Breite:  ca. 30 mm
  .  Länge:  ca. 70 mm
  .  umlaufend an Rundstab geschweißt
Befestigung: Grundplatte 3x an Stahlbeton gedübelt / geschraubt mit Senkkopfschraube

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
Einbauort:  EG -  1. Obergeschoss
  Achse 3 - 4  /  A
  Achse 3 - 4 / C
  Achse 3 - 4 / G

Ausführung gemäß Planung  5_135 / 5_385 / 5_386

Handlaufhalter für wandseitigen Handlauf Werkhalle komplett in fertiger
Leistung herstellen, liefern und gemäß stat. Anforderungen montieren.
Menge: 72,000 St

**01.05.08 Handlauf Eiche, Durchm.40mm,farblos lackiert**
Die nachstehende Beschreibung bezieht sich auf eine Treppe; insgesamt sind drei baugleiche Treppen gemäß dieser Spezifikation auszuführen.

Handlauf aus Massivholz der Treppen- und Podestgeländer
Werkhalle liefern und in fertiger Leistung montieren.

-  Material: Eiche-Massivrundholz
-  Oberfläche: farblos lackiert
-  Durchmesser: 40 mm
-  alle Einzellängen

Befestigung: von unten durch Auflageplatten der vorbeschriebenen Handlaufhalter mit Senkkopfschrauben aus Edelstahl geschraubt

Einbauort:  EG -  1. Obergeschoss
  Achse 3 - 4  /  A
  Achse 3 - 4 / C
  Achse 3 - 4 / G

Ausführung gemäß Planung  5_135 / 5_385 / 5_386

Handläufe Werkhalle wandseitig, komplett in fertiger Leistung gem. Planung
herstellen, liefern und gemäß stat. Anforderungen montieren.
Menge: 36,000 m

#### 01.06 Absturzsicherung 1 Werkhalle

**01.06.01 L-förmige Wangenplatte als Abschluss Bodenaufbau, seitlich, Obergeschoss**
Die nachstehende Beschreibung bezieht sich auf eine Absturzsicherung; insgesamt sind zwei baugleiche Absturzsicherungen gemäß dieser Spezifikation auszuführen.

L-förmige Wangenplatte als Abschluss Bodenaufbau, seitlich, Obergeschoss
aus Flachstahl S235JR DIN EN 10025-2 mit Korrosionsschutz
und fertiger Komplettbeschichtung herstellen, liefern
und an Stahlbetondecke kraftschlüssig gemäß Planung
und statischer Erfordernis befestigen.

Achse  3 bis 4
Achse  A - B, B - C
Geschoss  OG
Einbauhöhe  OK FFB  + 3,90 m  ü +/- 0,00 m
Einbauhöhe  UK Decke  + 3,60 m  ü +/- 0,00 m
Gesamt Länge  10,5 m
Gesamt Höhe  0,34 m

Ausführung Wangenplatte:

- OK Wangenplatte mind. 20 mm über OK FFB
- OK Wangenplatte abgerundet mit Radius 2 mm
- Montage der Wangenplatte an Stahlbeton-Decke seitlich wie folgt:
  * Befestigung Stahlplatte mit Schwerlastdübel (Senkkopf)
  im Abstand von 27 cm zum Ausgleich
  der Rohbautoleranz seitlich an Decke, nachträglich verspachtelt
  bzw. gem. stat. Erfordernis
  * Futterblech 80 mm x 30 mm x 10 mm zum Ausgleich der Rohbautoleranz
  mit Geländerblech verschweißt
  *  Futterblech 80 mm x 80 mm x 10 mm im Bereich des Dübels
  mit Geländerblech verschweißt
  *  Futterblechstreifen 30 mm x 10 mm
  zur Ausbildung einer Schattenfuge und zum Ausgleich der Rohbautoleranz
  mit Geländerblech verschweißt
- Oberflächenbehandlung :
  Korrosionsschutz durch Feuerverzinkung und Eisenglimmer Beschichtung
  Farbton: DB 703 / nasslackiert
*  Gewicht 62,8 kg / m²

Abmessungen Geländerfeld:
-  Länge gesamt:  10,50 m

Abrechnung nach Gewicht

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
Einbauort:  Obergeschoss
  Achse  3 - 4 / A - B
  Achse  3 - 4 / B - C

Ausführung gemäß Planung  5_140 / 5_385

L-förmige Wangenplatten als Deckenabschluss des Lager 1 und Lager 2 im OG komplett in fertiger Leistung gem. Planung und Statik herstellen, liefern und gemäß stat. Anforderungen montieren.
Menge: 450,000 kg

**01.06.02 Geländerfeld als Stabgeländer an Wangenplatte**
Die nachstehende Beschreibung bezieht sich auf eine Absturzsicherung; insgesamt sind zwei baugleiche Absturzsicherungen gemäß dieser Spezifikation auszuführen.

Geländerfeld als Stabgeländer an Wangenplatte von Lager1 und Lager2 im OG, aus Flachstahl SRJ235 DIN EN 10025-2 mit Korrosionsschutz und fertiger Komplettbeschichtung herstellen, liefern und entsprechend der Planung und statischen Erfordernis mit der Wangenplatte kraftschlüssig verbinden.

Achse  1 bis 2
Achse  A bis B
Achse  B bis C
Geschoss  OG
Einbauhöhe  OK FFB  + 3,90 m  ü +/- 0,00 m
Einbauhöhe  UK Decke  + 3,60 m  ü +/- 0,00 m
Gesamt Länge  10,5 m
Höhe Geländerstab  1,3 m
Gesamt Höhe mit Flachstahl  1,31 m

Ausführung Geländerfeld wie folgt:

- Obergurt aus Flachstahl 50 mm x 10 mm, durchlaufend,
  entsprechend der Neigung der Treppensteigung ausgebildet
  auf Geländerstäbe aufgeschweißt,
- Geländerstäbe aus Rundstahl  Ø 15 mm
  in gleichmäßigem Abstand a = ca. 90 mm (Achsmaß),
  zwischen Obergurt und L-Wangenplatte geschweißt
-  Jedes Geländerstäbe unten an Wangenplatte als
  T-Verbindung mit beidseitigen Kehlnähten anschweißen
  bzw. statischer Erfordernis mit Wangenplatte verbinden
-  Oberflächenbehandlung:
  Korrosionsschutz durch Feuerverzinkung und Beschichtung
-  Farbton:  DB 703 / nasslackiert

Abmessungen Geländerfeld:
-  Länge gesamt:  10,5 m
-  Höhen:  mind. 1,00 m über OKFFB
 -  Anzahl Geländerstäbe:  ca. 116 Stück

Abrechnung nach Längenmaß

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
Einbauort:  Obergeschoss
  Achse A - B / 1 - 2
  Achse B - C / 1 - 2

Ausführung gemäß Planung  5_140 / 5_385

Geländerfeld als Absturzsicherung von Lager 1 und Lager 2 im OG komplett in fertiger Leistung gem. Planung und Statik
herstellen, liefern und gemäß stat. Anforderungen montieren.
Menge: 21,000 m

#### 01.07 Absturzsicherung 3 Werkhalle

**01.07.01 L-förmige Wangenplatte als Abschluss Bodenaufbau, seitlich, Obergeschoss**
L-förmige Wangenplatte als Abschluss Bodenaufbau, seitlich, Obergeschoss
aus Flachstahl S235JR DIN EN 10025-2 mit Korrosionsschutz
und fertiger Komplettbeschichtung herstellen, liefern
und an Stahlbetondecke kraftschlüssig gemäß Planung
und statischer Erfordernis befestigen.

Achse  3 bis 4
Achse  G - H
Geschoss  OG
Einbauhöhe  OK FFB  + 3,90 m  ü +/- 0,00 m
Einbauhöhe  UK Decke  + 3,60 m  ü +/- 0,00 m
Gesamt Länge  7,40 m
Gesamt Höhe  0,34 m

Ausführung Wangenplatte:

- OK Wangenplatte mind. 20 mm über OK FFB
- OK Wangenplatte abgerundet mit Radius 2 mm
- Montage der Wangenplatte an Stahlbeton-Decke seitlich wie folgt:
  * Befestigung Stahlplatte mit Schwerlastdübel (Senkkopf)
  im Abstand von 27 cm zum Ausgleich
  der Rohbautoleranz seitlich an Decke, nachträglich verspachtelt
  bzw. gem. stat. Erfordernis
  * Futterblech 80 mm x 30 mm x 10 mm zum Ausgleich der Rohbautoleranz
  mit Geländerblech verschweißt
  *  Futterblech 80 mm x 80 mm x 10 mm im Bereich des Dübels
  mit Geländerblech verschweißt
  *  Futterblechstreifen 30 mm x 10 mm
  zur Ausbildung einer Schattenfuge und zum Ausgleich der Rohbautoleranz
  mit Geländerblech verschweißt
- Oberflächenbehandlung :
  Korrosionsschutz durch Feuerverzinkung und Eisenglimmer Beschichtung
  Farbton: DB 703 / nasslackiert
*  Gewicht 62,8 kg / m²

Abmessungen Geländerfeld:
-  Länge gesamt:  7,40 m

Abrechnung nach Gewicht

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
Einbauort:  Obergeschoss
  Achse  3 - 4 / G - H

Ausführung gemäß Planung  5_140 / 5_385

L-förmige Wangenplatten als Deckenabschluss des Lager 3 im OG komplett in fertiger Leistung gem. Planung und Statik herstellen, liefern und gemäß stat. Anforderungen montieren.
Menge: 160,000 kg

**01.07.02 Geländerfeld als Stabgeländer an Wangenplatte**
Geländerfeld als Stabgeländer an Wangenplatte von Lager1 und Lager2 im OG, aus Flachstahl SRJ235 DIN EN 10025-2 mit Korrosionsschutz und fertiger Komplettbeschichtung herstellen, liefern und entsprechend der Planung und statischen Erfordernis mit der Wangenplatte kraftschlüssig verbinden.

Achse  1 bis 2
Achse  G bis H
Geschoss  OG
Einbauhöhe  OK FFB  + 3,90 m  ü +/- 0,00 m
Einbauhöhe  UK Decke  + 3,60 m  ü +/- 0,00 m
Gesamt Länge  7,4 m
Höhe Geländerstab  1,3 m
Gesamt Höhe mit Flachstahl  1,31 m

Ausführung Geländerfeld wie folgt:

- Obergurt aus Flachstahl 50 mm x 10 mm, durchlaufend,
  entsprechend der Neigung der Treppensteigung ausgebildet
  auf Geländerstäbe aufgeschweißt,
- Geländerstäbe aus Rundstahl  Ø 15 mm
  in gleichmäßigem Abstand a = ca. 90 mm (Achsmaß),
  zwischen Obergurt und L-Wangenplatte geschweißt
-  Jedes Geländerstäbe unten an Wangenplatte als
  T-Verbindung mit beidseitigen Kehlnähten anschweißen
  bzw. statischer Erfordernis mit Wangenplatte verbinden
-  Oberflächenbehandlung:
  Korrosionsschutz durch Feuerverzinkung und Beschichtung
-  Farbton:  DB 703 / nasslackiert

Abmessungen Geländerfeld:
-  Länge gesamt:  7,4 m
-  Höhen:  mind. 1,00 m über OKFFB
 -  Anzahl Geländerstäbe:  ca. 82 Stück

Abrechnung nach Längenmaß

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
Einbauort:  Obergeschoss
  Achse G - H / 1 - 2

Ausführung gemäß Planung  5_140 / 5_385

Geländerfeld als Absturzsicherung von Lager 3 im OG komplett in fertiger Leistung gem. Planung und Statik
herstellen, liefern und gemäß stat. Anforderungen montieren.
Menge: 8,000 m

#### 01.08 Schachtabdeckungen

**01.08.01 Stahltragkonstruktion für Schachtabdeckung**
Stahltragkonstruktion für Schachtabdeckung mit begehbaren
Gitterrost als verschweißter Rahmen aus Stahlprofilen,
aus Vollwandträgern aus Formstahl,
aus Stahl S235JR DIN EN 10025-2 mit Korrosionsschutz entsprechend Planung und statischen Erfordernissen herstellen, liefern und funktionsfertig montieren.

Abmessungen:
Gesamtlänge  ca. 1.500 mm
Gesamtbreite:  ca.  700 mm
Achse:  1
Geschosse:  UG

Stahlkonstruktion  bestehend aus:

Stahlwinkel  50 mm x 50 mm x 15 mm
  Stahl S235JR DIN 10025-2
  feuerverzinkt
Quadratrohr  60 mm x 60 mm x 4 mm
  Stahl S235JR DIN 10025-2
  feuerverzinkt
Verbindungen

mit allen fachgerechten, konstruktiven Verbindungen mittels bauaufsichtlich zugelassener, erforderlicher Befestigungs- und Verbindungsmitteln  entsprechend Planung und statischen Erfordernissen als Schweiß- und Schraubverbindungen etc.

Ausführung wie folgt:

- Stahlkonstruktion außenseitig:
    * Winkelrahmen 50 mm x 50 mm x 3 mm umlaufend
    * Der Winkelrahmen liegt auf dem U-förmigen Lichtschacht - Fertigteil auf
    * Auf der offenen Seite wird der Lichtschacht mit einem Quadratrohr
  60 mm x 60 mm x 4 mm überspannt und mit angeschweißter
  Anschlussplatte mit Metall-Schraubanker M10-HUS3-C10,
  mit Senkkopf, aus Edelstahl, Verankerungstiefe: 75 mm,
  mit dem Lichtschacht verbunden bzw. gem. stat. Erfordernis
  mit Lichtschacht höhen- und fluchtgerecht kraftschlüssig verbinden

einschl. aller erforderlichen Bohrungen für die Herstellung der Konstruktion

Einbauort:  UG
  Achse 1  / D - D`
  Achse 1  /  I - J
  Achse 1 / M - N

Ausführung gemäß Planung  5_130 / 5_719 / 5_720

Stahltragkonstruktion für die  Schachtabdeckungen in fertiger Leistung gem. Planung und Statik herstellen, liefern und montieren
Menge: 84,000 kg

**01.08.02 Gitterrost Schachtabdeckung**
Gitterrost Schachtabdeckung aus Stahl S235JR, DIN EN 10025-2,
Korrosionsschutz durch Feuerverzinkung,
begehbar für Verkehrslast 5,0 kN/m2,
Bewertungsgruppe Rutschgefahr R 11 ASR A1.5 / 1,2
entsprechend Planung liefern und funktionsfertig montieren.

Abmessungen:
Gesamtlänge  ca. 1.500 mm
Gesamtbreite:  ca.  700 mm
Geschosse  UG
Raum  1.01 / 1.09 / 1.27
Einbauhöhe  OK Gitterrost  +/- 0,00 m

Abmessungen Gitterrost:
- Länge:  ca. 2.000 mm
- Breite:  ca.  700 mm
- Höhe:  ca.  80 mm

Ausführung wie folgt:
-  Norm-Gitterrost mit Winkelrahmen ohne Anker
   * Nutzlast 5,0 kN / m²
   * Rutschhemmung  R 11 nach BGR 181
-  entsprechend Tragkrafttabelle für Pressrost vorbemessen
   * Maschenweite 30 / 10 mm
   * Querschnitt der Tragstäbe 40 / 5 mm
  Tragstäbe in Querrichtung
   * Stützweite  1.500 mm

-  Auflagerung auf  Winkelstahl und Quadratrohr
- gegen Abheben gesichert mit Linsen- Senkkopfschrauben
  und Klemmunterteil

Verbindungen

mit allen fachgerechten, konstruktiven Verbindungen mittels bauaufsichtlich zugelassener, erforderlicher Befestigungs- und Verbindungsmitteln  entsprechend Planung und statischen Erfordernissen als Schweiß- und Schraubverbindungen etc.  und  ZTV Punkt 6

einschl. aller erforderlichen Bohrungen für die Herstellung der Konstruktion

Einbauort:  UG
  Achse 1  / D - D`
  Achse 1  /  I - J
  Achse 1 / M - N

Ausführung gemäß Planung  5_130 / 5_719 / 5_720

Gitterroste für die Schachtabdeckung komplett in fertiger Leistung gem. Planung und Statik  liefern und montieren
Menge: 3,000 St

#### 01.09 Gitterrostabdeckung Technikzentrale

**01.09.01 Grundrahmen Gitterrostabdeckung Technikzentrale**
Grundrahmen als 4-seitig umlaufender feuerverzinkter L-Winkel in den Abmessungen 220x65x6mm, Ecken auf Gehrung verschweißt. Verdübelt in Bodenplatte aus Stahlbeton. In den Abmessungen 1.800 x 800 mm (an Rohbau anpassen).

verschweißt mit

Grundrahmen als 4- seitig umlaufender feuerverzinkter L-Winkel aus 30x65x6mm, Ecken auf Gehrung verschweißt. In den Abmessung 1.800 x 800 mm.

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
Ausführung gemäß Planung  5_714
Einbauort: Bau 0.11

Grundrahmen Gitterrostabdeckung für die Schachtabdeckung in den Technikräumen komplett in fertiger Leistung gem. Planung und Statik  liefern und montieren.
Menge: 1,000 St

**01.09.02 Grundrahmen Gitterrostabdeckung Technikzentrale**
Grundrahmen als 4-seitig umlaufender feuerverzinkter L-Winkel in den Abmessungen 120x65x6mm, Ecken auf Gehrung verschweißt. Verdübelt in Bodenplatte aus Stahlbeton. In den Abmessungen 1.800 x 800 mm (an Rohbau anpassen).

verschweißt mit

Grundrahmen als 4- seitig umlaufender feuerverzinkter L-Winkel aus 30x65x6mm, Ecken auf Gehrung verschweißt. In den Abmessung 1.800 x 800 mm.

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
Ausführung gemäß Planung  5_715
Einbauort: Bau 0.56

Grundrahmen Gitterrostabdeckung für die Schachtabdeckung in den Technikräumen komplett in fertiger Leistung gem. Planung und Statik  liefern und montieren.
Menge: 1,000 St

**01.09.03 Gitterrostabdeckung Technikzentralen**
Gitterrost Schachtabdeckung in den Technikzentralen aus Stahl S235JR, DIN EN 10025-2,
Maschenweite 30/10,
Korrosionsschutz durch Feuerverzinkung,
begehbar für Verkehrslast 5,0 kN/m2,
Rutschhemmung  R 10,
entsprechend Planung liefern und funktionsfertig montieren.

Die Beschreibung beschreibt ein Gitterrost, insgesamt werden 2 baugleiche Gitterroste benötigt.

Abmessungen:
Gesamtlänge  ca. 1.000 mm
Gesamtbreite:  ca.  800 mm
Geschosse  EG
Raum  0.11 / 0.56
Einbauhöhe  OK Gitterrost  +/- 0,00 m

Abmessungen Gitterrost:
- Länge:  ca. 1.000 mm
- Breite:  ca.  800 mm
- Höhe:  ca.  25 mm
- Maschenweite:  30/10

Ausführung wie folgt:
-  Norm-Gitterrost mit Winkelrahmen ohne Anker
   * Nutzlast 5,0 kN / m²
   * Rutschhemmung  R 10
   * Maschenweite 30/10
-  entsprechend Tragkrafttabelle für Pressrost vorbemessen
  Tragstäbe in Querrichtung
   * Stützweite  800 mm
-  Auflagerung auf L Winkel
- gegen Abheben gesichert mit Linsen- Senkkopfschrauben
  und Klemmunterteil

Verbindungen

mit allen fachgerechten, konstruktiven Verbindungen mittels bauaufsichtlich zugelassener, erforderlicher Befestigungs- und Verbindungsmitteln  entsprechend Planung und statischen Erfordernissen als Schweiß- und Schraubverbindungen etc.  und  ZTV Punkt 6

einschl. aller erforderlichen Bohrungen für die Herstellung der Konstruktion

Einbauort:  EG
  Achse 3  / L - K
  Achse 3  / D - D'

Ausführung gemäß Planung  5_714 / 5_715

Gitterroste für die Schachtabdeckung in den Technikräumen komplett in fertiger Leistung gem. Planung und Statik  liefern und montieren.
Menge: 2,000 St

**01.09.04 Gitterrostabdeckung Technikzentralen**
Gitterrost Schachtabdeckung in den Technikzentralen aus Stahl S235JR, DIN EN 10025-2,
Maschenweite 30/10,
Korrosionsschutz durch Feuerverzinkung,
begehbar für Verkehrslast 5,0 kN/m2,
Rutschhemmung  R 10,
Gitterrost mit Ausschnitt für Durchführungen gemäß Angabe ELT.
entsprechend Planung liefern und funktionsfertig montieren.

Die Beschreibung beschreibt ein Gitterrost, insgesamt werden 2 baugleiche Gitterroste benötigt.

Abmessungen:
Gesamtlänge  ca.  800 mm
Gesamtbreite:  ca.  800 mm
Geschosse  EG
Raum  0.11 / 0.56
Einbauhöhe  OK Gitterrost  +/- 0,00 m

Abmessungen Gitterrost:
- Länge:  ca.  800 mm
- Breite:  ca.  800 mm
- Höhe:  ca.  25 mm
- Radius Ausschnitt:  ca.  200 mm
- Maschenweite:  30/10

Ausführung wie folgt:
-  Norm-Gitterrost mit Winkelrahmen ohne Anker
   * Nutzlast 5,0 kN / m²
   * Rutschhemmung  R 10
   * Maschenweite 30/10
-  entsprechend Tragkrafttabelle für Pressrost vorbemessen
  Tragstäbe in Querrichtung
   * Stützweite  800 mm
- Ausschnitt mit einem Flachstahlring höhe Gitterrost eingeschweißt an Trag- und Füllstäbe
-  Auflagerung auf L Winkel
- gegen Abheben gesichert mit Linsen- Senkkopfschrauben
  und Klemmunterteil

Verbindungen

mit allen fachgerechten, konstruktiven Verbindungen mittels bauaufsichtlich zugelassener, erforderlicher Befestigungs- und Verbindungsmitteln  entsprechend Planung und statischen Erfordernissen als Schweiß- und Schraubverbindungen etc.  und  ZTV Punkt 6

einschl. aller erforderlichen Bohrungen für die Herstellung der Konstruktion

Einbauort:  EG
  Achse 3  / L - K
  Achse 3  / D - D'

Ausführung gemäß Planung  5_714 / 5_715

Gitterroste für die Schachtabdeckung in den Technikräumen komplett in fertiger Leistung gem. Planung und Statik  liefern und montieren.
Menge: 2,000 St

#### 01.10 Sonstige Schlosserarbeiten

**01.10.01 Herstellen von Bohrungen in diversen Stahlbauteilen**
für bauseitige Zwecke, (z.B. den Einbau von Leuchten, Absturzsicherungen, Edelstahl - Drahtseilen etc.)  in vorbeschriebenen Stahlkonstruktionen in der Werkstatt des AN, vor dem Feuerverzinken der Stahlbauteile, herstellen,

- Blechdicke bis 10 mm
- Durchmesser bis 10 mm
Menge: 30,000 St

**01.10.02 Herstellen von Bohrungen in diversen Stahlbauteilen**
für bauseitige Zwecke, (z.B. den Einbau von Leuchten, Absturzsicherungen, Edelstahl - Drahtseilen etc.)  in vorbeschriebenen Stahlkonstruktionen in der Werkstatt des AN, vor dem Feuerverzinken der Stahlbauteile, herstellen,

- Blechdicke bis 10 mm
- Durchmesser  11 mm bis 20 mm
Menge: 20,000 St

**01.10.03 Herstellen von Bohrungen in diversen Stahlbauteilen**
für bauseitige Zwecke, (z.B. den Einbau von Leuchten, Absturzsicherungen, Edelstahl - Drahtseilen etc.)  in vorbeschriebenen Stahlkonstruktionen in der Werkstatt des AN, vor dem Feuerverzinken der Stahlbauteile, herstellen,

- Blechdicke bis 10 mm
- Durchmesser  21 mm bis 30 mm
Menge: 10,000 St

**01.10.04 Herstellen von Bohrungen in diversen Stahlbauteilen**
für bauseitige Zwecke, (z.B. den Einbau von Leuchten, Absturzsicherungen, Edelstahl - Drahtseilen etc.)  in vorbeschriebenen Stahlkonstruktionen in der Werkstatt des AN, vor dem Feuerverzinken der Stahlbauteile, herstellen,

- Blechdicke  11 mm bis 20 mm
- Durchmesser bis 10 mm
Menge: 20,000 St

**01.10.05 Herstellen von Bohrungen in diversen Stahlbauteilen**
für bauseitige Zwecke, (z.B. den Einbau von Leuchten, Absturzsicherungen, Edelstahl - Drahtseilen etc.)  in vorbeschriebenen Stahlkonstruktionen in der Werkstatt des AN, vor dem Feuerverzinken der Stahlbauteile, herstellen,

- Blechdicke  11 mm bis 20 mm
- Durchmesser  11 mm bis 20 mm
Menge: 10,000 St

**01.10.06 Herstellen von Bohrungen in diversen Stahlbauteilen**
für bauseitige Zwecke, (z.B. den Einbau von Leuchten, Absturzsicherungen, Edelstahl - Drahtseilen etc.)  in vorbeschriebenen Stahlkonstruktionen in der Werkstatt des AN, vor dem Feuerverzinken der Stahlbauteile, herstellen,

- Blechdicke  11 mm bis 20 mm
- Durchmesser  21 mm bis 30 mm
Menge: 10,000 St

**01.10.07 Herstellen von Bohrungen in diversen Stahlbauteilen**
für bauseitige Zwecke, (z.B. den Einbau von Leuchten, Absturzsicherungen, Edelstahl - Drahtseilen etc.)  in vorbeschriebenen Stahlkonstruktionen in der Werkstatt des AN, vor dem Feuerverzinken der Stahlbauteile, herstellen,

- Blechdicke  21 mm bis 30 mm
- Durchmesser bis 10 mm
Menge: 10,000 St

**01.10.08 Herstellen von Bohrungen in diversen Stahlbauteilen**
für bauseitige Zwecke, (z.B. den Einbau von Leuchten, Absturzsicherungen, Edelstahl - Drahtseilen etc.)  in vorbeschriebenen Stahlkonstruktionen in der Werkstatt des AN, vor dem Feuerverzinken der Stahlbauteile, herstellen,

- Blechdicke  21 mm bis 30 mm
- Durchmesser  11 mm bis 20
Menge: 5,000 St

**01.10.09 Herstellen von Bohrungen in diversen Stahlbauteilen**
für bauseitige Zwecke, (z.B. den Einbau von Leuchten, Absturzsicherungen, Edelstahl - Drahtseilen etc.)  in vorbeschriebenen Stahlkonstruktionen in der Werkstatt des AN, vor dem Feuerverzinken der Stahlbauteile, herstellen,

- Blechdicke  21 mm bis 30 mm
- Durchmesser  21 mm bis 30
Menge: 5,000 St

**01.10.10 Anlegeleitern für Schächte im UG**
Lieferung und Montage von Anlegeleitern für
die Schächte im UG

L = 1.800 mm
Menge: 2,000 St

**01.10.11 Herstellen von Fräsungen als Zulage**
in vorbeschriebenen Trittstufen und Podest zur Aufnahme
der Stahlflansche

Abmessung 100 / 200 / 15 mm

Abrechnung in Stück
Menge: 17,000 St

**01.10.12 Herstellen von Fräsungen als Zulage**
in vorbeschriebenen Trittstufen und Podest zur Aufnahme
der Stahlflansche

Abmessung 1.290 / 200 / 15 mm

Abrechnung in Stück
Menge: 8,000 St

**01.10.13 Herstellen von Fräsungen als Zulage**
in vorbeschriebenen Trittstufen und Podest zur Aufnahme
der Aufmerksamkeitsfeld aus Edelstahl

Abmessung 1.290 / 50 / 15 mm

Abrechnung in Stück
Menge: 23,000 St

**01.10.14 Treppenmarkierung**
Aufmerksamkeitsfeld für die vorbeschriebenen Trittstufen und Podest
liefern und nicht sichtbar befestigen.

Trägermaterial:  Edelstahl
Abmessungen:  1.290 mm x 50 mm x 15 mm
Bewertungsgruppe Rutschgefahr:  R 9 ASR A1.5/1,2
Farbe:  RAL 7016 anthrazitgrau

Verbindungen

mit allen fachgerechten, konstruktiven Verbindungen mittels bauaufsichtlich zugelassener, erforderlicher Befestigungs- und Verbindungsmitteln  entsprechend Planung und statischen Erfordernissen als Schweiß- und Schraubverbindungen etc.

Aufmerksamkeitsfeld der Trittstufen der Innentreppe komplett in fertiger Leistung gem. Planung  und statischen Erfordernis herstellen, liefern und montieren
Menge: 23,000 St

### 02 ARBEITEN gegen NACHWEIS

#### 02.01 Lohnkosten

*Hinweis: Verrechnungssätze für Löhne*
Die Verrechnungssätze für die nachstehenden
Lohn- und Berufsgruppen sind unaufgegliedert
anzubieten.

In ihnen sind enthalten:
- Lohn- und Gehaltskosten,
- Lohn- und Gehaltsnebenkosten,
- Sozialkosten einschl. Sozialkassenbeiträge,
- Gemeinkostenanteil,
- Gewinn
- An- und Abfahrt zur Baustelle,
- Kleingeräte bis zum Netto-Neuwert EUR 3.000,-.

Zuschläge zu den Verrechnungssätzen für vom AG
angeordnete oder zu vertretende Nacht-, Sonntags-,
Feiertags- und Mehrarbeit (Überstunden) sind
gesondert nachzuweisen; sie werden in Höhe der tariflichen
Vereinbarung vergütet.
Für Nacht-, Sonntags- und Feiertagsarbeit wird als
Zuschlag nur der Beitrag zur gesetzlichen Unfallversicherung vergütet.
Für Mehrarbeit werden zusätzlich die Sozialkosten vergütet.
Beschäftigt der Bieter bei einer der nachstehenden
Lohn-/Berufsgruppen keine Arbeitskräfte, hat er dies
anzugeben und statt dessen den Einsatz möglichst
gleichwertiger Arbeitskräfte anzubieten.

**02.01.01 Spezialfacharbeiter/-in**
Stundenlohnarbeiten durch Arbeitskräfte
nur auf Anordnung des AG auszuführen.
Menge: 10,000 h

**02.01.02 Gehobener Facharbeiter/-in**
Stundenlohnarbeiten durch Arbeitskräfte
nur auf Anordnung des AG auszuführen.
Menge: 20,000 h

**02.01.03 Fachwerker/ Helfer**
Stundenlohnarbeiten durch Arbeitskräfte
nur auf Anordnung des AG auszuführen.
Menge: 20,000 h

#### 02.02 Materialkosten

*Hinweis: Verrechnungssätze für Stoffe*
Baustoffe frei Baustelle liefern
einschließlich Transport zur Verwendungsstelle.
In den nachstehenden Verrechnungssätzen sind alle
Zuschläge, nicht jedoch die Umsatzsteuer eingerechnet.

**02.02.01 Warmgewalzte Stahlprofile IP, U, L, etc**
Warmgewalzte Stahlprofile wie IP-, U- und L-Profile
in allen Abmessungen
Menge: 500,000 kg

**02.02.02 Flachstahl ab 10 mm Dicke**
Menge: 750,000 kg

**02.02.03 Flachstahl, Dicke 5 bis 9 mm**
Menge: 400,000 kg

**02.02.04 Verbindungsmittel**
Verbindungsmittel wie Laschen, Winkel, Klammern,
etc. aus Stahl feuerverzinkt
Menge: 50,000 kg

**02.02.05 Befestigungsmittel**
Befestigungsmittel wie Schrauben, Dübel, etc.
aus nichtrostendem Stahl
Menge: 50,000 kg

**02.02.06 Zinkhaltiger Anstrich**
Zinkhaltiger Anstrich zum Ausbessern von Fehlstellen
an vorhandenen Stahlbauteilen
Menge: 50,000 kg
